# Tour pour fixation des antennes

- Propriété du fichier: CYPE Ingenieros S.A.
- Format: FIEBDC-3/2016
- Logiciel: Generador de precios de la construcción. CYPE Ingenieros, S.A.
- Date: 23/05/2024
- Zone géographique: Cameroun
- Devise: XAF
- Coûts indirects: 3 %
- Frais généraux: 13 %
- Bénéfice: 6 %
- TVA: 19.25 %

## T Équipements techniques

### TT Installations de télécommunication

#### TTX Réseaux de câbles co-axiaux

**TTX040** U Tour pour fixation des antennes.
Tour pour fixation de 3 antennes, de 10,5 m de hauteur. Comprend le groupe de vents pour fixation de la tour, les ancrages et les accessoires nécessaires pour être correctement installée.
Inclut: Implantation. Montage.
Critère pour le métré: Nombre d'unités prévues, selon documentation graphique du Projet.
Critère pour le mémoire: On mesurera le nombre d'unités réellement exécutées selon les spécifications du Projet.

| Code | U | Désignation | Quantité | Prix | Montant |
|---|---|---|---|---|---|
| mt40saf010hm | U | Mât pour fixation d'antennes, en tube d'acier avec traitement anticorrosion, de 3 m de hauteur, 40 mm de diamètre et 1,5 mm d'épaisseur, assemblage par emboîtement. Comprend les accessoires. (matériau) | 1 | 21514.41 | 21514.410 |
| mt40saf030f | U | Tronçon supérieure pour tourelle de fixation d'antenne, de 2,5 m de hauteur et section triangulaire de 180 mm de côté, en tube d'acier de 20 mm de diamètre et treillis en acier de 7 mm de diamètre, avec traitement anticorrosion, assemblage par emboîtement. Comprend les accessoires. (matériau) | 1 | 89146.48 | 89146.480 |
| mt40saf030c | U | Tronçon intermédiaire pour tourelle de fixation d'antenne, de 2,5 m de hauteur et section triangulaire de 180 mm de côté, en tube d'acier de 20 mm de diamètre et treillis en acier de 7 mm de diamètre, avec traitement anticorrosion, assemblage par emboîtement. Comprend les accessoires. (matériau) | 1 | 81862.14 | 81862.140 |
| mt40saf030a | U | Tronçon inférieur pour tourelle de fixation d'antenne, de 2,5 m de hauteur et section triangulaire de 180 mm de côté, en tube d'acier de 20 mm de diamètre et treillis en acier de 7 mm de diamètre, avec traitement anticorrosion, assemblage par emboîtement. Comprend les accessoires. (matériau) | 1 | 89146.48 | 89146.480 |
| mt40saf031a | U | Plaque de base rigide, carrée, à souder ou visser, pour fixation d'un tronçon de section triangulaire via assemblage à emboîture, y compris les accessoires de fixation. (matériau) | 1 | 14081.41 | 14081.410 |
| mt40saf040b | m | Câble en acier de 3 mm de diamètre, pour groupes de vent de fixation de tourelle. Comprend la plaque base, les ferrures et les tendeurs. (matériau) | 40 | 1363.99 | 54559.600 |
| mo001 | h | Compagnon professionnel III/CP2 installateur en télécommunications. (main-d'œuvre) | 6.259 | 1775.06 | 11110.101 |
| mo056 | h | Ouvrier professionnel II/OP installateur en télécommunications. (main-d'œuvre) | 6.259 | 1105.43 | 6918.886 |
| % | % | Frais de chantier des unités d'ouvrage | 2 % | 368339.507 | 7366.790 |
|  |  | Coûts directs |  |  | 375706.297 |

Déchets:
- pose: mt40saf030f; facteur de déchet 0.006
- pose: mt40saf030c; facteur de déchet 0.006
- pose: mt40saf030a; facteur de déchet 0.006
- pose: mt40saf031a; facteur de déchet 0.006
- pose: mt40saf040b; facteur de déchet 0.0156498

## Ressources

**mt40saf010hm** U Mât pour fixation d'antennes
Données techniques: Coût énergétique 55.064 MJ; Émission de CO2 2.882 kg
Déchets:
- emballage: re150101 Emballages en papier et en carton. (composant de déchet); quantité 0.03 kg; Code CED 15 01 01; Masse de l'élément 1 kg; Volume 0.001333 m3

**mt40saf030f** U Tronçon supérieure pour tourelle de fixation d'antenne
Données techniques: Coût énergétique 173.443 MJ; Émission de CO2 8.990 kg; Code CED 17 04 05; Masse de l'élément 17.25 kg; Volume 0.008214 m3
Déchets:
- emballage: re170203 Plastique. (composant de déchet); quantité 0.04 kg; Code CED 17 02 03; Masse de l'élément 1 kg; Volume 0.001667 m3

**mt40saf030c** U Tronçon intermédiaire pour tourelle de fixation d'antenne
Données techniques: Coût énergétique 204.407 MJ; Émission de CO2 10.596 kg; Code CED 17 04 05; Masse de l'élément 20.4 kg; Volume 0.009714 m3
Déchets:
- emballage: re170203 Plastique; quantité 0.04 kg

**mt40saf030a** U Tronçon inférieur pour tourelle de fixation d'antenne
Données techniques: Coût énergétique 217.678 MJ; Émission de CO2 11.285 kg; Code CED 17 04 05; Masse de l'élément 21.75 kg; Volume 0.010357 m3
Déchets:
- emballage: re170203 Plastique; quantité 0.04 kg

**mt40saf031a** U Plaque de base rigide
Données techniques: Coût énergétique 58.530 MJ; Émission de CO2 3.028 kg; Code CED 17 04 05; Masse de l'élément 5.56 kg; Volume 0.002648 m3
Déchets:
- emballage: re170203 Plastique; quantité 0.04 kg

**mt40saf040b** m Câble en acier de 3 mm de diamètre
Données techniques: Coût énergétique 0.581 MJ; Émission de CO2 0.085 kg; Code CED 17 04 11; Masse de l'élément 0.0554 kg; Volume 0.000037 m3
Déchets:
- emballage: re150101 Emballages en papier et en carton; quantité 0.067 kg
