# Recouvrement décoratif du terrain, avec des graviers

- Propriété du fichier: CYPE INGENIEROS, S.A.
- Format: FIEBDC-3/2002
- Zone géographique: Cameroun
- Devise: XAF
- Coûts indirects: 3.00 %
- Frais généraux: 13.00 %
- Bénéfice: 6.00 %
- TVA: 19.25 %

## A VRD et aménagements extérieurs

### AV Espaces verts et mobilier urbain

#### AVR Décoration du sol

**AVR010** m² Recouvrement décoratif du terrain, avec des graviers.
Recouvrement décoratif du terrain, avec des graviers, réalisé via: maille de polypropylène non tissé, de 50 mm/s de perméabilité à l'eau, exprimée comme indice de vitesse et 130 g/m² de masse surfacique, avec fonction anti-herbes, fixée sur le terrain avec ancrages en acier annelé en forme d'U, de 8 mm de diamètre; et extension de graviers de concassage, de granulométrie comprise entre 9 et 12 mm, couleur couleur à choisir, avec des moyens manuels, jusqu'à former une couche uniforme d'épaisseur minimale 5 cm.
Inclut: Préparation du terrain. Mise en place de la maille anti-herbe. Extension des granulats. Arrosage de nettoyage.
Critère pour le métré: Surface mesurée en projection horizontale, selon documentation graphique du Projet.
Critère pour le mémoire: On mesurera, en projection horizontale, la surface réellement exécutée selon les spécifications du Projet.

| Code | U | Désignation | Quantité | Prix | Montant |
|---|---|---|---|---|---|
| mt48mal010g | m² | Maille de polypropylène non tissé, de 50 mm/s de perméabilité à l'eau, exprimée comme indice de vitesse, selon ISO 11058, et 130 g/m² de masse surfacique, avec fonction anti-herbes, perméable à l'air et aux nutriments, chimiquement inerte et stable, aux sols acides comme aux alcalins et avec résistance aux rayons UV. (matériau) | 1.100 | 428.82 | 471.70 |
| mt48mal025 | U | Ancrage en acier annelé en forme de U, de 8 mm de diamètre, pour fixation des filets et des mailles au terrain. (matériau) | 5.000 | 183.78 | 918.90 |
| mt48adc010a | m³ | Graviers de concassage, de granulométrie comprise entre 9 et 12 mm, couleur couleur à choisir, fournis en sacs; pour un usage décoratif. (matériau) | 0.030 | 56837.98 | 1705.14 |
| mt08aaa010a | m³ | Eau. (matériau) | 0.005 | 1088.23 | 5.44 |
| mo040 | h | Compagnon professionnel III/CP2 jardinier. (main-d'œuvre) | 0.017 | 1727.44 | 29.37 |
| mo086 | h | Ouvrier professionnel II/OP jardinier. (main-d'œuvre) | 0.057 | 1107.54 | 63.13 |
| % | % | Frais de chantier des unités d'ouvrage | 2 % | 3193.68 | 63.87 |
|  |  | Coûts directs |  |  | 3257.55 |
