# Rideau pour porte extérieure

- Propriété du fichier: CYPE INGENIEROS, S.A.
- Format: FIEBDC-3/2002
- Zone géographique: Cameroun
- Devise: XAF
- Coûts indirects: 3.00 %
- Frais généraux: 13.00 %
- Bénéfice: 6.00 %
- TVA: 19.25 %

## E Enveloppe et finition extérieure

### EF Fermetures et protections solaires

#### EFR Rideaux

**EFR020** U Rideau pour porte extérieure.
Rideau pour porte extérieure, de 1000x2100 mm, constitué de lanières torsadées en PVC, couleur translucide, de 4 mm de diamètre et profilé supérieur en PVC, couleur blanche. Comprend les accessoires.
Inclut: Fixation de la tête du rideau sur le parement.
Critère pour le métré: Nombre d'unités prévues, selon documentation graphique du Projet.
Critère pour le mémoire: On mesurera le nombre d'unités réellement exécutées selon les spécifications du Projet.

| Code | U | Désignation | Quantité | Prix | Montant |
|---|---|---|---|---|---|
| mt44cor010d | m² | Rideau pour porte extérieure, constitué de lanières torsadées en PVC, couleur translucide, de 4 mm de diamètre. (matériau) | 2.100 | 22333.07 | 46899.45 |
| mt44cor040a | m | Profilé supérieur de PVC, couleur blanche, avec accessoires. (matériau) | 10.000 | 3363.16 | 33631.60 |
| mo011 | h | Compagnon professionnel III/CP2 monteur. (main-d'œuvre) | 0.142 | 1775.06 | 252.06 |
| mo080 | h | Ouvrier professionnel II/OP monteur. (main-d'œuvre) | 0.142 | 1107.54 | 157.27 |
| % | % | Frais de chantier des unités d'ouvrage | 2 % | 80940.38 | 1618.81 |
|  |  | Coûts directs |  |  | 82559.19 |
