# Toiture inclinée en ardoise

- Propriété du fichier: CYPE INGENIEROS, S.A.
- Format: FIEBDC-3/2002
- Zone géographique: Cameroun
- Devise: XAF
- Coûts indirects: 3.00 %
- Frais généraux: 13.00 %
- Bénéfice: 6.00 %
- TVA: 19.25 %

## E Enveloppe et finition extérieure

### EU Couvertures de toitures inclinées

#### EUA Ardoises

**EUA020** m² Toiture inclinée en ardoise.
Toiture inclinée avec une pente moyenne de 60%. FORME DE PENTES: plancher incliné en béton; IMPERMÉABILISATION: type monocouche fixée autoprotégée, constituée de membrane en bitume modifié par élastomère SBS, LBM(SBS)-40/G-FP, avec une armature de feutre de polyester renforcé et stabilisé de 160 g/m², avec une autoprotection minérale de couleur grise, totalement adhérée au support avec chalumeau impression préalable avec émulsion bitumineuse anionique avec charges; COUVERTURE: ardoises rectangulaires pour toiture, 32x22 cm, de deuxième qualité, épaisse 3 à 4 mm, posées horizontalement en joints alternés (couverture à pureau entier), et fixées sur liteaux en bois de pin de 42x27 mm. Comprend, la résolution des points singuliers et les pièces spéciales de la couverture.
Critère d'évaluation économique: Le prix ne comprend pas le plancher en béton.
Inclut: Nettoyage du plancher. Nettoyage et préparation du support. Impression. Mise en place de l'imperméabilisation. Découpe des liteaux. Fixation des liteaux. Fixation des pièces d'ardoise. Réalisation des arrêts.
Critère pour le métré: Surface du versant mesurée en grandeur réelle, selon documentation graphique du Projet, sans prendre en compte le recouvrement correspondant des pièces d'ardoise. Comprend la formation des faîtages, des arêtiers, des avant-toits et des rives. Ne comprend pas la formation des noues, des avant-toits décoratifs ou les rencontres de pans avec des parements verticaux, des cheminées, des fenêtres ou des conduits de ventilation.
Critère pour le mémoire: On mesurera, en grandeur réelle, la surface réellement exécutée selon les spécifications du Projet, sans prendre en compte le recouvrement correspondant des pièces d'ardoise. Comprend la formation des faîtages, des arêtiers, des avant-toits et des rives. Ne comprend pas la formation des noues, des avant-toits décoratifs ou les rencontres de pans avec des parements verticaux, des cheminées, des fenêtres ou des conduits de ventilation.

| Code | U | Désignation | Quantité | Prix | Montant |
|---|---|---|---|---|---|
| mt14iea020c | kg | Émulsion bitumineuse anionique avec charges. (matériau) | 0.300 | 2808.02 | 842.41 |
| mt14lga010ca | m² | Membrane en bitume modifié par élastomère SBS, LBM(SBS)-40/G-FP, de 2,5 mm d'épaisseur, masse nominale 4 kg/m², avec une armature de feutre de polyester renforcé et stabilisé de 160 g/m², avec une autoprotection minérale de couleur grise. Selon NF EN 13707. (matériau) | 1.100 | 6202.43 | 6822.67 |
| mt13blw010b | m | Liteau de 42x27 mm de section, en bois de pin maritime (Pinus pinaster), traité en autoclave, avec classe d'emploi 2, selon NF EN 335, finition brossée, avec une humidité inférieure à 20%. (matériau) | 6.810 | 459.77 | 3131.03 |
| mt13eag023 | U | Clou en acier pour fixation d'éléments en bois au support en béton ou en mortier. (matériau) | 10.620 | 59.60 | 632.95 |
| mt13piz100d | m² | Ardoises rectangulaires pour toiture, 32x22 cm, de deuxième qualité, épaisse 3 à 4 mm, selon NF EN 12326-1. (matériau) | 1.090 | 6658.20 | 7257.44 |
| mt13piz050 | kg | Éléments de fixation en acier inoxydable (clous, crochets, pointes, etc.). (matériau) | 0.460 | 2911.90 | 1339.47 |
| mt13piz051 | U | Pièce de ventilation en tôle galvanisée. (matériau) | 0.050 | 5372.54 | 268.63 |
| mt13piz053b | m² | Feuille de zinc naturel de 0,65 mm d'épaisseur, en bobine. (matériau) | 0.192 | 10063.93 | 1932.27 |
| mq06hor010 | h | Bétonnière électrique avec une capacité de gâchage de 160 l. (matériel) | 0.015 | 1663.34 | 24.95 |
| mo029 | h | Compagnon professionnel III/CP2 poseur de membranes d'étanchéité. (main-d'œuvre) | 0.352 | 1727.44 | 608.06 |
| mo067 | h | Ouvrier professionnel II/OP poseur de membranes d'étanchéité. (main-d'œuvre) | 0.352 | 1107.54 | 389.85 |
| mo036 | h | Compagnon professionnel III/CP2 couvreur spécialisé en ardoise. (main-d'œuvre) | 0.489 | 1727.44 | 844.72 |
| mo074 | h | Ouvrier professionnel II/OP couvreur spécialisé en ardoise. (main-d'œuvre) | 0.489 | 1107.54 | 541.59 |
| % | % | Frais de chantier des unités d'ouvrage | 10 % | 24636.04 | 2463.60 |
|  |  | Coûts directs |  |  | 27099.64 |
