# Double vitrage de contrôle solaire et isolation acoustique

- Propriété du fichier: CYPE INGENIEROS, S.A.
- Format: FIEBDC-3/2002
- Zone géographique: Cameroun
- Devise: XAF
- Coûts indirects: 3.00 %
- Frais généraux: 13.00 %
- Bénéfice: 6.00 %
- TVA: 19.25 %

## E Enveloppe et finition extérieure

### EV Vitrages

#### EVO Double vitrage

**EVO070** m² Double vitrage de contrôle solaire et isolation acoustique.
Double vitrage trempé, de contrôle solaire, avec atténuation acoustique, couleur bleue 6/10/3+3, ensemble formé de vitrage extérieur trempé, de contrôle solaire, couleur bleue de 6 mm, lame d'air déshydraté avec un profilé séparateur en aluminium et un double scellement périmétrique, de 10 mm, et vitrage intérieur feuilleté acoustique de 3+3 mm d'épaisseur constitué de deux feuilles en verre de 3 mm, unies par un film incolore de butyral de polyvinyle, pour vitres de surface entre 6 et 7 m²; 22 mm d'épaisseur totale, fixation sur menuiserie avec calage en utilisant des cales d'appui périmétriques et latérales, scellement à froid avec silicone synthétique incolore, compatible avec le matériau de support, pour vitres de surface entre 6 et 7 m².
Inclut: Mise en place, chaussage, montage et ajustement dans la menuiserie. Scellement final d'étanchéité. Signalisation des vantaux.
Critère pour le métré: Surface de la menuiserie à vitrer, selon documentation graphique du Projet, en incluant dans chaque vantail de verre les dimensions du châssis.
Critère pour le mémoire: On mesurera la surface réellement exécutée selon les spécifications du Projet, en additionnant, pour chacune des pièces, la surface résultant de l'arrondissement par excès de chacune de ses arêtes à des multiples de 30 mm.

| Code | U | Désignation | Quantité | Prix | Montant |
|---|---|---|---|---|---|
| mt21veg060ycag | m² | Double vitrage trempé, de contrôle solaire, avec atténuation acoustique, couleur bleue 6/10/3+3, ensemble formé de vitrage extérieur trempé, de contrôle solaire, couleur bleue de 6 mm, lame d'air déshydraté avec un profilé séparateur en aluminium et un double scellement périmétrique, de 10 mm, et vitrage intérieur feuilleté acoustique de 3+3 mm d'épaisseur constitué de deux feuilles en verre de 3 mm, unies par un film incolore de butyral de polyvinyle, pour vitres de surface entre 6 et 7 m²; 22 mm d'épaisseur totale. (matériau) | 1.006 | 164578.44 | 165565.91 |
| mt21vva015a | U | Cartouche de 310 ml de silicone neutre, incolore, dureté Shore A approchée de 23, selon NF EN ISO 868 et reprise élastique >=80%, selon NF EN ISO 7389. (matériau) | 0.580 | 4914.04 | 2850.14 |
| mt21vva021 | U | Produits complémentaires pour la mise en place de verres. (matériau) | 1.000 | 1072.80 | 1072.80 |
| mo055 | h | Compagnon professionnel III/CP2 vitrier. (main-d'œuvre) | 0.387 | 1838.29 | 711.42 |
| mo110 | h | Ouvrier professionnel II/OP vitrier. (main-d'œuvre) | 0.387 | 1177.62 | 455.74 |
| % | % | Frais de chantier des unités d'ouvrage | 2 % | 170656.01 | 3413.12 |
|  |  | Coûts directs |  |  | 174069.13 |
