# Habillage en plaques de plâtre avec isolation incorporée. Système "KNAUF"

- Propriété du fichier: CYPE INGENIEROS, S.A.
- Format: FIEBDC-3/2002
- Zone géographique: Cameroun
- Devise: XAF
- Coûts indirects: 3.00 %
- Frais généraux: 13.00 %
- Bénéfice: 6.00 %
- TVA: 19.25 %

## F Aménagements et finitions

### FD Doublages

#### FDH Habillages en plaques de plâtre

**FDH060** m² Habillage en plaques de plâtre avec isolation incorporée. Système "KNAUF".
Habillage, système W631.es "KNAUF", de 55 mm d'épaisseur totale, avec niveau de qualité de la finition Q4, constitué de plaque de plâtre type Polyplac (XPE) de 9,5+30 mm d'épaisseur, collée directement sur le parement vertical avec du mortier adhésif Perlfix. Comprend la pâte à prise en poudre Unik 1H "KNAUF", la pâte à joints Jointfiller 24H "KNAUF", la pâte à joints Unik Fill & Finish "KNAUF", la bande microperforée en papier "KNAUF".
Critère d'évaluation économique: Le prix comprend la résolution des rencontres et des points singuliers.
Inclut: Implantation et tracé sur les planchers inférieur et supérieur de la ligne de parement fini. Mise en place successive dans le parement des plots de mortier adhésif correspondants à chacune des plaques. Découpe des plaques. Mise en place successive et indépendante de chacune des plaques par réglage. Implantation des boîtes d'encastrement de l'appareillage électrique et de dérivation pour le passage des installations, et perforation postérieure des plaques. Traitement des joints. Extension de la pâte de finition.
Critère pour le métré: Surface mesurée selon documentation graphique du Projet, sans dupliquer les coins ni les rencontres, en déduisant les ouvertures de surface supérieure à 8 m² et la moitié du vide pour ceux de surface comprise entre 5 et 8 m².
Critère pour le mémoire: On mesurera la surface réellement exécutée selon les spécifications du Projet, sans dupliquer les coins ni les rencontres, en déduisant les ouvertures de surface supérieure à 8 m² et la moitié du vide pour ceux de surface comprise entre 5 et 8 m².

| Code | U | Désignation | Quantité | Prix | Montant |
|---|---|---|---|---|---|
| mt12pik015d | kg | Mortier adhésif Perlfix "KNAUF", à prise rapide (30 minutes), Euroclasse A1 de réaction au feu, selon NF EN 13501-1, intervalle de température de travail de 5 à 30°C, pour application manuelle, selon NF EN 13963. (matériau) | 4.000 | 381.44 | 1525.76 |
| mt12ppk012b | m² | Plaque transformée Polyplac (XPE) 10+30 "KNAUF" formée d'une plaque de plâtre 9,5x1200x2600, BA, NF EN 13950 qui porte un film polystyrène expansé de 15 kg/m³ de densité adhéré. (matériau) | 1.050 | 15070.35 | 15823.87 |
| mt12pik012ne | kg | Pâte à prise en poudre Unik 1H "KNAUF", de prise normale (60 minutes); Euroclasse A2-s1, d0 de réaction au feu, selon NF EN 13501-1, intervalle de température de travail de 5 à 30°C, pour application manuelle avec bande à joint, selon NF EN 13963. (matériau) | 0.250 | 706.96 | 176.74 |
| mt12pik010e | kg | Pâte à joints Jointfiller 24H "KNAUF", Euroclasse A2-s1, d0 de réaction au feu, selon NF EN 13501-1, intervalle de température de travail de 5 à 30°C, pour application manuelle avec bande à joint, selon NF EN 13963. (matériau) | 0.255 | 791.36 | 201.80 |
| mt12pik014j | kg | Pâte à joints Unik Fill & Finish "KNAUF", Euroclasse A2-s1, d0 de réaction au feu, selon NF EN 13501-1, intervalle de température de travail de 5 à 30°C, pour application manuelle ou mécanique, selon NF EN 13963. (matériau) | 0.268 | 40.51 | 10.86 |
| mt12pck010a | m | Bande microperforée en papier "KNAUF" de 50 mm de largeur, selon NF EN 13963. (matériau) | 1.600 | 37.97 | 60.75 |
| op00fre010 |  | Fraiseuse. | 1.000 | 0.00 | 0.00 |
| op00sie010 |  | Scie sauteuse. | 1.000 | 0.00 | 0.00 |
| mo053 | h | Compagnon professionnel III/CP2 plaquiste. (main-d'œuvre) | 0.348 | 1775.06 | 617.72 |
| mo100 | h | Ouvrier professionnel II/OP plaquiste. (main-d'œuvre) | 0.348 | 1107.54 | 385.42 |
| % | % | Frais de chantier des unités d'ouvrage | 2 % | 18802.92 | 376.06 |
|  |  | Coûts directs |  |  | 19178.98 |
