# Bloc de boîtes aux lettres

- Propriété du fichier: CYPE INGENIEROS, S.A.
- Format: FIEBDC-3/2002
- Zone géographique: Cameroun
- Devise: XAF
- Coûts indirects: 3.00 %
- Frais généraux: 13.00 %
- Bénéfice: 6.00 %
- TVA: 19.25 %

## F Aménagements et finitions

### FZ Zones communes

#### FZC Réception du courrier

**FZC010** U Bloc de boîtes aux lettres.
Bloc de boîtes aux lettres disposées à l'intérieur, encastrées dans un parement vertical avec couvre-joints périmétrique, constitué de 4 boîtes au total, chacune d'elles étant une boîte aux lettres intérieure métallique, type horizontal avec ouverture latérale, de 345x250x140 mm, en aluminium anodisé corps en tôle d'acier couleur noire avec entrée de boîte aux lettres en aluminium anodisé finition naturelle et porte en aluminium anodisé couleur blanche, regroupées en 2 rangées et 2 colonnes. Comprend la visserie de fixation et de liaison, le porte-cartes, la serrure et les clés.
Inclut: Implantation à l'aide d'un plan. Fixation au parement via des éléments d'ancrage. Mise en place des boîtes aux lettres et des compléments. Scellement des joints.
Critère pour le métré: Nombre d'unités prévues, selon documentation graphique du Projet.
Critère pour le mémoire: On mesurera le nombre d'unités réellement mises en place selon les spécifications du Projet.

| Code | U | Désignation | Quantité | Prix | Montant |
|---|---|---|---|---|---|
| mt45btv015a | U | Boîte aux lettres intérieure métallique, type horizontal avec ouverture latérale, de 345x250x140 mm, en aluminium anodisé corps en tôle d'acier couleur noire avec entrée de boîte aux lettres en aluminium anodisé finition naturelle et porte en aluminium anodisé couleur blanche, avec visserie de fixation et de liaison, porte-cartes, serrure et clés. (matériau) | 4.000 | 37990.90 | 151963.60 |
| mt45btv006a | m | Couvre-joints en aluminium, finition naturelle, pour bloc de boîtes aux lettres. (matériau) | 1.940 | 23124.90 | 44862.31 |
| op00ato010 |  | Tournevis. | 1.000 | 0.00 | 0.00 |
| mo011 | h | Compagnon professionnel III/CP2 monteur. (main-d'œuvre) | 0.455 | 1775.06 | 807.65 |
| mo080 | h | Ouvrier professionnel II/OP monteur. (main-d'œuvre) | 0.455 | 1107.54 | 503.93 |
| % | % | Frais de chantier des unités d'ouvrage | 2 % | 198137.49 | 3962.75 |
|  |  | Coûts directs |  |  | 202100.24 |
