# Linteau en acier laminé simple

- Propriété du fichier: CYPE INGENIEROS, S.A.
- Format: FIEBDC-3/2002
- Zone géographique: Cameroun
- Devise: XAF
- Coûts indirects: 3.00 %
- Frais généraux: 13.00 %
- Bénéfice: 6.00 %
- TVA: 19.25 %

## G Structure et gros oeuvre

### GL Linteaux

#### GLA Acier

**GLA010** m Linteau en acier laminé simple.
Linteau formé d'un profilé en acier NF EN 10025 S275JR, laminé à chaud, constitué d'une pièce simple de la série IPN 340, finition avec couche d'impression anticorrosion par application de deux couches, coupé sur mesure et mis en oeuvre sur des platines d'appui. Comprend les platines avec couche d'impression anticorrosion, placées sur les jambages de l'ouverture pour appui du linteau.
Inclut: Nettoyage et préparation du plan d'appui. Implantation et marquage des axes. Mise en place des platines. Mise en place et fixation provisoire des poitrails. Aplomb et nivellement.
Critère pour le métré: Longueur mesurée selon documentation graphique du Projet, y compris les connexions aux appuis.
Critère pour le mémoire: On mesurera la longueur réellement exécutée selon les spécifications du Projet, y compris les appuis.

| Code | U | Désignation | Quantité | Prix | Montant |
|---|---|---|---|---|---|
| mt07ala110na | m | Profilé en acier NF EN 10025 S275JR, série IPN 340, laminé à chaud, pour applications structurales. Travaillé et monté en atelier, à placer sur site. (matériau) | 1.000 | 110445.11 | 110445.11 |
| mt07ala011j | kg | Platine en acier laminé NF EN 10025 S275JR, pour applications structurales. Travaillée et montée en atelier, à placer sur site. (matériau) | 0.400 | 1958.50 | 783.40 |
| mt27pfi010 | l | Impression à séchage rapide, formulée avec résines alkydiques modifiées et phosphate de zinc. (matériau) | 0.681 | 4086.87 | 2783.16 |
| op00cor020 |  | Coupeuse manuelle de métal, à disque. | 1.000 | 0.00 | 0.00 |
| mo020 | h | Compagnon professionnel III/CP2 construction. (main-d'œuvre) | 1.162 | 1727.44 | 2007.29 |
| mo113 | h | Ouvrier d'exécution I/OE1 construction. (main-d'œuvre) | 1.162 | 1065.70 | 1238.34 |
| % | % | Frais de chantier des unités d'ouvrage | 2 % | 117257.30 | 2345.15 |
|  |  | Coûts directs |  |  | 119602.45 |
