# Mur de pierres de taille

- Propriété du fichier: CYPE INGENIEROS, S.A.
- Format: FIEBDC-3/2002
- Zone géographique: Cameroun
- Devise: XAF
- Coûts indirects: 3.00 %
- Frais généraux: 13.00 %
- Bénéfice: 6.00 %
- TVA: 19.25 %

## G Structure et gros oeuvre

### GM Murs

#### GMP Pierre

**GMP020** m³ Mur de pierres de taille.
Mur porteur en pierre de taille réalisé avec moellons en pierre calcaire avec finition bouchardée dans la face visible, avec les faces taillées en atelier, pose les unes sur les autres avec interposition de mortier de ciment confectionné sur chantier, avec 250 kg/m³ de ciment, couleur blanche (avec sable de marbre blanc), avec adjuvant plastifiant-entraîneur d'air, dosage 1:6, fourni en sacs, servant de lit, dans des murs allant jusqu'à 50 cm d'épaisseur.
Inclut: Implantation des murs à réaliser. Mise en place et à l'aplomb des mires de référence. Tendu des cordeaux entre les mires. Nettoyage et humectage du lit de la première rangée. Préparation du mortier. Extension du mortier et mise en place des cales. Mise en place des moellons. Pointage avec une règle, un niveau et une plombée, en rectifiant sa position par coup. Réalisation des linteaux, des jambages, des appuis de fenêtre et des rencontres. Jointoiement. Nettoyage du parement.
Critère pour le métré: Volume mesuré selon documentation graphique du Projet, en déduisant les ouvertures de surface supérieure à 3 m².
Critère pour le mémoire: On mesurera le volume réellement exécuté selon les spécifications du Projet, en déduisant les ouvertures de surface supérieure à 3 m².

| Code | U | Désignation | Quantité | Prix | Montant |
|---|---|---|---|---|---|
| mt06pil010b | m³ | Pierre de taille calcaire, réalisée avec des moellons: pierres taillées en forme de parallélépipède et de dimensions maximales approximatives 40x22x18 cm. (matériau) | 1.050 | 363571.60 | 381750.18 |
| mt08aaa010a | m³ | Eau. (matériau) | 0.040 | 1088.23 | 43.53 |
| mt01arg005b | t | Sable de marbre blanc, pour mortier confectionné sur le chantier. (matériau) | 0.326 | 75208.75 | 24518.05 |
| mt08cem041a | kg | Ciment blanc en sacs. (matériau) | 50.400 | 112.29 | 5659.42 |
| mt08adt040 | kg | Adjuvant plastifiant-entraîneur d'air pour mortiers. (matériau) | 1.008 | 841.57 | 848.30 |
| mq06hor010 | h | Bétonnière électrique avec une capacité de gâchage de 160 l. (matériel) | 0.181 | 1663.34 | 301.06 |
| mo022 | h | Compagnon professionnel III/CP2 poseur de pierre naturelle. (main-d'œuvre) | 7.681 | 1727.44 | 13268.47 |
| mo060 | h | Ouvrier professionnel II/OP poseur de pierre naturelle. (main-d'œuvre) | 10.184 | 1107.54 | 11279.19 |
| % | % | Frais de chantier des unités d'ouvrage | 2 % | 437668.20 | 8753.36 |
|  |  | Coûts directs |  |  | 446421.56 |
