# Paroi moulée en béton armé, avec boues

- Propriété du fichier: CYPE INGENIEROS, S.A.
- Format: FIEBDC-3/2002
- Zone géographique: Cameroun
- Devise: XAF
- Coûts indirects: 3.00 %
- Frais généraux: 13.00 %
- Bénéfice: 6.00 %
- TVA: 19.25 %

## G Structure et gros oeuvre

### GS Structures enterrées et semi-enterrées

#### GSB Ouvrages de soutènement en BA

**GSB050** m² Paroi moulée en béton armé, avec boues.
Paroi moulée en béton armé, de 35 cm d'épaisseur et allant jusqu'à 14 m de profondeur, ou jusqu'à rencontrer de la roche ou des couches dures de terrain, réalisée par parties alternées jusqu'à 1,70 m de longueur, excavées dans un terrain cohésif sans rejet dans le SPT, stabilisée par l'usage de boues thixotropiques; réalisée avec béton prêt à l'emploi BCN: CPJ-CEM II/A 32,5 - Fl - B 30 - 5/15 - E: 2a - BA - destiné à être pompé - P 18-305, coulage depuis le camion, avec bétonnage continu submergé à travers un tube plongeur, et acier Fe E 500, avec une quantité approximative de 30 kg/m². Comprend le fil de fer à lier et les séparateurs.
Critère d'évaluation économique: Le prix comprend le ferraillage de l'armature (coupe, façonnage et assemblage des éléments) sur l'aire de ferraillage en chantier et la pose en coffrage sur site. Le prix comprend les travaux de soudure et d'oxycoupage dans le cas de recouvrement d'armatures.
Inclut: Excavation par panneaux selon l'ordre projeté, avec utilisation de boues thixotropiques. Nettoyage de l'excavation. Réalisation des travaux de soudure et d'oxycoupage des armatures. Mise en place de l'armature. Mise en place des coffrages de joints entre les panneaux. Mise en place du tube plongeur. Coulage et compactage du béton. Récupération des boues thixotropiques qui affleurent au fur et à mesure qu'est déversé le béton et régénération postérieure. Extraction des coffrages de jonction. Répétition des opérations jusqu'à compléter tous les panneaux en respectant l'ordre prévu.
Critère pour le métré: Surface de l'écran projeté, avec la longueur de calcul mesurée depuis la partie supérieure de la murette-guide jusqu'à la profondeur théorique des armatures et augmentée de 20 cm, multipliée par le périmètre retenu, mesuré au axes, sans dupliquer les coins ni les rencontres, selon documentation graphique du Projet.
Critère pour le mémoire: On mesurera la surface réellement exécutée, la longueur existante étant calculée à partir de la partie supérieure de la murette-guide jusqu'à la profondeur théorique des armatures, augmentée de 20 cm, multipliée par le périmètre retenu, mesuré aux axes, sans dupliquer les coins ni les rencontres, selon les spécifications du Projet, sans être la cause d'un autre type de paiement d'excès.

| Code | U | Désignation | Quantité | Prix | Montant |
|---|---|---|---|---|---|
| mt07aco020j | U | Séparateur homologué pour parois moulées. (matériau) | 2.000 | 81.01 | 162.02 |
| mt07aco055e | kg | Barres en acier haute adhérence, Fe E 500, de divers diamètres. (matériau) | 31.500 | 753.40 | 23732.10 |
| mt08var050 | kg | Fil de fer galvanisé pour attacher, de 1,30 mm de diamètre. (matériau) | 0.330 | 1088.23 | 359.12 |
| mt10haf040vbga | m³ | Béton prêt à l'emploi BCN: CPJ-CEM II/A 32,5 - Fl - B 30 - 5/15 - E: 2a - BA - destiné à être pompé - P 18-305. (matériau) | 0.451 | 84608.32 | 38158.35 |
| mq03pae060mf | h | Matériel pour excavation d'une paroi moulée de 35 cm d'épaisseur et jusqu'à 14 m de profondeur, excavation avec utilisation de boues thixotropiques, en terrain cohésif sans rejet dans le SPT, réalisée par parties alternées de 1,70 m de longueur. (matériel) | 0.350 | 23489.30 | 8221.26 |
| mq08sol010 | h | Poste d'oxycoupage, avec acétylène comme combustible et oxygène comme comburant. (matériel) | 0.100 | 3979.68 | 397.97 |
| mq07gte010c | h | Grue autopropulsée à bras télescopique avec une capacité d'élévation de 30 t et 27 m de hauteur maximale de travail. (matériel) | 0.100 | 36178.91 | 3617.89 |
| mq03lod010 | h | Matériel pour boues de perforation: dessableurs de boues, mélangeurs de boues, pompes à boues, désilteurs et réservoirs. (matériel) | 0.400 | 4481.87 | 1792.75 |
| op00ciz020 |  | Cisaille pour barres à haute adhérence en acier. | 1.000 | 0.00 | 0.00 |
| op00ata010 |  | Pince à ligaturer. | 1.000 | 0.00 | 0.00 |
| au00auh020 |  | Rigole pour le coulage du béton. | 1.000 | 0.00 | 0.00 |
| au00auh050 |  | Tube plongeur. | 1.000 | 0.00 | 0.00 |
| mo019 | h | Compagnon professionnel III/CP2 soudeur. (main-d'œuvre) | 0.228 | 1750.08 | 399.02 |
| mo043 | h | Compagnon professionnel III/CP2 ferrailleur. (main-d'œuvre) | 0.273 | 1797.70 | 490.77 |
| mo090 | h | Ouvrier professionnel II/OP ferrailleur. (main-d'œuvre) | 0.376 | 1151.80 | 433.08 |
| mo045 | h | Compagnon professionnel III/CP2 bétonneur. (main-d'œuvre) | 0.103 | 1797.70 | 185.16 |
| mo092 | h | Ouvrier professionnel II/OP bétonneur. (main-d'œuvre) | 0.411 | 1151.80 | 473.39 |
| % | % | Frais de chantier des unités d'ouvrage | 2 % | 78422.88 | 1568.46 |
|  |  | Coûts directs |  |  | 79991.34 |
