# Poutre de couronnement des panneaux des parois moulées

- Propriété du fichier: CYPE INGENIEROS, S.A.
- Format: FIEBDC-3/2002
- Zone géographique: Cameroun
- Devise: XAF
- Coûts indirects: 3.00 %
- Frais généraux: 13.00 %
- Bénéfice: 6.00 %
- TVA: 19.25 %

## G Structure et gros oeuvre

### GS Structures enterrées et semi-enterrées

#### GSB Ouvrages de soutènement en BA

**GSB120** m Poutre de couronnement des panneaux des parois moulées.
Longrine de liaison en béton armé pour panneaux de paroi moulée, de 80x100 cm, réalisée avec béton confectionné sur le chantier BCN: CPJ-CEM II/A 32,5 - TP - B 30 - 15/25 - E: 2a - BA - P 18-305, coulage avec des moyens manuels, et acier Fe E 400, avec une quantité approximative de 65 kg/m; montage et démontage du système de coffrage récupérable métallique. Comprend le fil de fer à lier, les séparateurs, les armatures en attente pour les poteaux reposant sur la longrine de liaison et liquide décoffrant, pour éviter l'adhérence du béton au coffrage.
Critère d'évaluation économique: Le prix comprend le ferraillage de l'armature (coupe, façonnage et assemblage des éléments) sur l'aire de ferraillage en chantier et la pose en coffrage sur site.
Inclut: Implantation. Montage du système de coffrage. Mise en place de l'armature avec des séparateurs homologués. Préparation du béton. Coulage et compactage du béton. Couronnement et arase. Démontage du système de coffrage. Séchage du béton.
Critère pour le métré: Longueur mesurée aux axes, selon documentation graphique du Projet.
Critère pour le mémoire: On mesurera, aux axes, la longueur réellement exécutée selon les spécifications du Projet.

| Code | U | Désignation | Quantité | Prix | Montant |
|---|---|---|---|---|---|
| mt08eme040 | m² | Panneaux métalliques de plusieurs dimensions, pour coffrer des éléments en béton. (matériau) | 0.010 | 37725.40 | 377.25 |
| mt50spa052b | m | Grosse planche en bois de pin, de 20x7,2 cm. (matériau) | 0.040 | 5382.41 | 215.30 |
| mt50spa081a | U | Étai métallique télescopique, allant jusqu'à 3 m de hauteur. (matériau) | 0.026 | 16392.45 | 426.20 |
| mt08eme051a | m | Feuillard en acier galvanisé, pour coffrage métallique. (matériau) | 0.200 | 210.39 | 42.08 |
| mt08var050 | kg | Fil de fer galvanisé pour attacher, de 1,30 mm de diamètre. (matériau) | 0.880 | 1088.23 | 957.64 |
| mt08var060 | kg | Pointes d'acier de 20x100 mm. (matériau) | 0.200 | 6348.02 | 1269.60 |
| mt08dba010d | l | Agent démoulant, à base d'huiles spéciales, émulsionnable à l'eau, pour coffrages métalliques, phénoliques ou en bois. (matériau) | 0.060 | 1308.93 | 78.54 |
| mt07aco020c | U | Séparateur homologué pour poutres. (matériau) | 3.000 | 70.88 | 212.64 |
| mt07aco055f | kg | Barres en acier haute adhérence, Fe E 400, de divers diamètres. (matériau) | 68.250 | 745.30 | 50866.73 |
| mt08aaa010a | m³ | Eau. (matériau) | 0.151 | 1088.23 | 164.32 |
| mt01arg000a | m³ | Sable criblé. (matériau) | 0.322 | 16467.45 | 5302.52 |
| mt01arg001ar | m³ | Gros granulats homogénéisés, de taille maximale 15/25 mm. (matériau) | 0.604 | 17585.77 | 10621.81 |
| mt08cem000a | kg | Ciment gris en sacs. (matériau) | 386.400 | 79.08 | 30556.51 |
| mq06hor010 | h | Bétonnière électrique avec une capacité de gâchage de 160 l. (matériel) | 0.504 | 1663.34 | 838.32 |
| op00ciz020 |  | Cisaille pour barres à haute adhérence en acier. | 1.000 | 0.00 | 0.00 |
| op00ata010 |  | Pince à ligaturer. | 1.000 | 0.00 | 0.00 |
| au00auh020 |  | Rigole pour le coulage du béton. | 1.000 | 0.00 | 0.00 |
| au00auh040 |  | Vibreur de béton, électrique. | 1.000 | 0.00 | 0.00 |
| mo044 | h | Compagnon professionnel III/CP2 coffreur. (main-d'œuvre) | 0.683 | 1797.70 | 1227.83 |
| mo091 | h | Ouvrier professionnel II/OP coffreur. (main-d'œuvre) | 0.910 | 1151.80 | 1048.14 |
| mo043 | h | Compagnon professionnel III/CP2 ferrailleur. (main-d'œuvre) | 0.592 | 1797.70 | 1064.24 |
| mo090 | h | Ouvrier professionnel II/OP ferrailleur. (main-d'œuvre) | 0.666 | 1151.80 | 767.10 |
| mo113 | h | Ouvrier d'exécution I/OE1 construction. (main-d'œuvre) | 1.004 | 1065.70 | 1069.96 |
| mo112 | h | Ouvrier d'exécution I/OE2 construction. (main-d'œuvre) | 1.051 | 1083.13 | 1138.37 |
| mo045 | h | Compagnon professionnel III/CP2 bétonneur. (main-d'œuvre) | 0.319 | 1797.70 | 573.47 |
| mo092 | h | Ouvrier professionnel II/OP bétonneur. (main-d'œuvre) | 1.274 | 1151.80 | 1467.39 |
| % | % | Frais de chantier des unités d'ouvrage | 2 % | 110285.96 | 2205.72 |
|  |  | Coûts directs |  |  | 112491.68 |
