# Chauffe-eau à gaz, conventionnel

- Propriété du fichier: CYPE INGENIEROS, S.A.
- Format: FIEBDC-3/2002
- Zone géographique: Cameroun
- Devise: XAF
- Coûts indirects: 3.00 %
- Frais généraux: 13.00 %
- Bénéfice: 6.00 %
- TVA: 19.25 %

## T Équipements techniques

### TC ECS et chauffage

#### TCC Chauffe-eau

**TCC020** U Chauffe-eau à gaz, conventionnel.
Chauffe-eau instantané à gaz N, pour le service d'E.C.S., chambre de combustion ouverte, allumeur électronique par batterie, faible niveau d'émissions de NOx, débit d'E.C.S. 5 l/min, puissance d'E.C.S. 8,7 kW, efficacité énergétique classe A, profil de consommation XS, dimensions 531x270x225 mm, poids 8,1 kg, avec led indiquant le fonctionnement de l'appareil. Sans inclure le conduit pour l'évacuation des produits de la combustion. Comprend le support et les ancrages de fixation verticale, les vannes à sphère, les flexibles de raccordement. Totalement monté, connecté et testé.
Inclut: Implantation de l'appareil. Fixation au parement via des éléments d'ancrage. Mise en place de l'appareil et des accessoires. Connexion au réseau de conduction d'eau. Mise en marche.
Critère pour le métré: Nombre d'unités prévues, selon documentation graphique du Projet.
Critère pour le mémoire: On mesurera le nombre d'unités réellement exécutées selon les spécifications du Projet.

| Code | U | Désignation | Quantité | Prix | Montant |
|---|---|---|---|---|---|
| mt38cgj006a | U | Chauffe-eau instantané à gaz N, pour le service d'E.C.S., chambre de combustion ouverte, allumeur électronique par batterie, faible niveau d'émissions de NOx, débit d'E.C.S. 5 l/min, puissance d'E.C.S. 8,7 kW, efficacité énergétique classe A, profil de consommation XS, dimensions 531x270x225 mm, poids 8,1 kg, avec led indiquant le fonctionnement de l'appareil. (matériau) | 1.000 | 363391.26 | 363391.26 |
| mt37sve010c | U | Vanne à sphère en laiton nickelé à visser de 3/4". (matériau) | 1.000 | 6218.95 | 6218.95 |
| mt38tew010a | U | Tube flexible de 20 cm et de 1/2" de diamètre. (matériau) | 2.000 | 6811.46 | 13622.92 |
| mt38www011 | U | Produits complémentaires pour installations d'E.C.S. (matériau) | 1.000 | 1234.58 | 1234.58 |
| mo004 | h | Compagnon professionnel III/CP2 chauffagiste. (main-d'œuvre) | 2.390 | 1775.06 | 4242.39 |
| mo103 | h | Ouvrier professionnel II/OP chauffagiste. (main-d'œuvre) | 2.390 | 1105.43 | 2641.98 |
| % | % | Frais de chantier des unités d'ouvrage | 2 % | 391352.08 | 7827.04 |
|  |  | Coûts directs |  |  | 399179.12 |
