# Émetteur électrique

- Propriété du fichier: CYPE INGENIEROS, S.A.
- Format: FIEBDC-3/2002
- Zone géographique: Cameroun
- Devise: XAF
- Coûts indirects: 3.00 %
- Frais généraux: 13.00 %
- Bénéfice: 6.00 %
- TVA: 19.25 %

## T Équipements techniques

### TC ECS et chauffage

#### TCL Électricité

**TCL040** U Émetteur électrique.
Radiateur électrique mural à bain d'huile, de 500 W de puissance électrique, avec interrupteur marche/arrêt et thermostat, alimentation monophasée à 230 V de tension, composé de structure en aluminium injecté et fluide de haute inertie thermique, de 439x575x96 mm, selon NF EN 442-1, mise en place sur parement vertical.
Inclut: Implantation de l'émetteur. Fixation des supports au parement. Mise en place de l'appareil et des accessoires. Connexion et contrôle de son bon fonctionnement.
Critère pour le métré: Nombre d'unités prévues, selon documentation graphique du Projet.
Critère pour le mémoire: On mesurera le nombre d'unités réellement exécutées selon les spécifications du Projet.

| Code | U | Désignation | Quantité | Prix | Montant |
|---|---|---|---|---|---|
| mt38emr020a | U | Radiateur électrique mural à bain d'huile, de 500 W de puissance électrique, avec interrupteur marche/arrêt et thermostat, alimentation monophasée à 230 V de tension, composé de structure en aluminium injecté et fluide de haute inertie thermique, de 439x575x96 mm, selon NF EN 442-1. (matériau) | 1.000 | 123057.49 | 123057.49 |
| mo004 | h | Compagnon professionnel III/CP2 chauffagiste. (main-d'œuvre) | 0.182 | 1775.06 | 323.06 |
| mo103 | h | Ouvrier professionnel II/OP chauffagiste. (main-d'œuvre) | 0.182 | 1105.43 | 201.19 |
| % | % | Frais de chantier des unités d'ouvrage | 2 % | 123581.74 | 2471.63 |
|  |  | Coûts directs |  |  | 126053.37 |
