# Système de chauffage par plancher rayonnant électrique, avec couche de mortier

- Propriété du fichier: CYPE INGENIEROS, S.A.
- Format: FIEBDC-3/2002
- Zone géographique: Cameroun
- Devise: XAF
- Coûts indirects: 3.00 %
- Frais généraux: 13.00 %
- Bénéfice: 6.00 %
- TVA: 19.25 %

## T Équipements techniques

### TC ECS et chauffage

#### TCL Électricité

**TCL090** m² Système de chauffage par plancher rayonnant électrique, avec couche de mortier.
Système de chauffage par plancher rayonnant électrique, composé de membrane de polypropylène, fournie en rouleaux de 12,5x1 m et 5,5 mm d'épaisseur, collée au support avec un mortier-colle appliqué en couche mince, et câble chauffant électrique, d'une puissance de 200 W/m², à recouvrir avec une chape flottante et un revêtement de sol de pierre naturelle ou de carreaux céramiques (non compris dans ce prix).
Inclut: Nettoyage et préparation de la surface support. Application de l'adhésif en couche mince pour support de la natte de désolidarisation. Mise en place de la natte de désolidarisation. Mise en place du câble chauffant sur la natte de désolidarisation. Connexion et contrôle de son bon fonctionnement.
Critère pour le métré: Surface utile, mesurée selon documentation graphique du Projet.
Critère pour le mémoire: On mesurera la surface réellement exécutée selon les spécifications du Projet.

| Code | U | Désignation | Quantité | Prix | Montant |
|---|---|---|---|---|---|
| mt09mcr010 | kg | Mortier-colle exclusivement pour intérieurs et apte pour chauffage par plancher rayonnant. (matériau) | 2.000 | 159.61 | 319.22 |
| mt38sch015f | m² | Membrane de polypropylène, structure à plots sur sa face supérieure et revêtue de géotextile non tissé sur sa face inférieure, pour support du câble chauffant électrique, avec fonctions de désolidarisation et d'équilibre de la pression de vapeur, fournie en rouleaux de 12,5x1 m et 5,5 mm d'épaisseur. (matériau) | 1.000 | 17831.54 | 17831.54 |
| mt38sch400dua | U | Bobine de câble chauffant électrique, d'une puissance de 200 W/m², pour chauffage de 0,25 m² avec une puissance totale de 50 W, une longueur totale de 4 m et une longueur de câble froid de 4 m, pour installation sur natte de désolidarisation, avec pièce de connexion à une extrémité. (matériau) | 4.000 | 102008.39 | 408033.56 |
| mt08aaa010a | m³ | Eau. (matériau) | 0.004 | 1088.23 | 4.35 |
| mo004 | h | Compagnon professionnel III/CP2 chauffagiste. (main-d'œuvre) | 0.228 | 1775.06 | 404.71 |
| mo103 | h | Ouvrier professionnel II/OP chauffagiste. (main-d'œuvre) | 0.228 | 1105.43 | 252.04 |
| % | % | Frais de chantier des unités d'ouvrage | 2 % | 426845.42 | 8536.91 |
|  |  | Coûts directs |  |  | 435382.33 |
