# Protection passive contre les incendies d'une structure métallique, avec un mortier projeté

- Propriété du fichier: CYPE INGENIEROS, S.A.
- Format: FIEBDC-3/2002
- Zone géographique: Cameroun
- Devise: XAF
- Coûts indirects: 3.00 %
- Frais généraux: 13.00 %
- Bénéfice: 6.00 %
- TVA: 19.25 %

## T Équipements techniques

### TI Protections contre les incendies

#### TII Protection passive contre les incendies

**TII070** m² Protection passive contre les incendies d'une structure métallique, avec un mortier projeté.
Système de protection passive contre les incendies de poutre en acier, HEB 120, protégée sur ses 4 faces et avec une résistance au feu de 30 minutes, par projection pneumatique de mortier de laine de roche blanche, avec une épaisseur moyenne de 10 mm, directement appliqué sur le support.
Inclut: Nettoyage et préparation de la surface du profilé métallique. Protection des éléments du contour qui pourraient être affectés pendant les travaux de projection. Projection mécanique du mortier.
Critère pour le métré: Surface mesurée selon documentation graphique du Projet.
Critère pour le mémoire: On mesurera la surface réellement exécutée selon les spécifications du Projet.

| Code | U | Désignation | Quantité | Prix | Montant |
|---|---|---|---|---|---|
| mt16lri020b | kg | Mortier de laine de roche blanche pour la protection passive contre le feu par projection, résistance thermique 0,053 m²K/W, conductivité thermique 0,061 W/(mK), Euroclasse A1 de réaction au feu selon NF EN 13501-1. (matériau) | 3.000 | 1651.78 | 4955.34 |
| mq06pym010 | h | Mélangeuse-pompeuse pour mortiers et plâtres projetés, de 3 m³/h. (matériel) | 0.172 | 4106.38 | 706.30 |
| mo030 | h | Compagnon professionnel III/CP2 poseur d'isolants en vrac ou en mousse. (main-d'œuvre) | 0.195 | 1727.44 | 336.85 |
| mo068 | h | Ouvrier professionnel II/OP poseur d'isolants en vrac ou en mousse. (main-d'œuvre) | 0.195 | 1107.54 | 215.97 |
| % | % | Frais de chantier des unités d'ouvrage | 2 % | 6214.46 | 124.29 |
|  |  | Coûts directs |  |  | 6338.75 |
