# Collecteur

- Propriété du fichier: CYPE INGENIEROS, S.A.
- Format: FIEBDC-3/2002
- Zone géographique: Cameroun
- Devise: XAF
- Coûts indirects: 3.00 %
- Frais généraux: 13.00 %
- Bénéfice: 6.00 %
- TVA: 19.25 %

## T Équipements techniques

### TP Installations de distribution de l'eau

#### TPI Installation intérieure

**TPI050** U Collecteur.
Collecteur métallique, avec raccord d'entrée mobile, de 3/4" de diamètre, avec trois dérivations de 16 mm de diamètre, abrité dans coffret de visite, en plastique, de 315x85x315 mm, pour collecteur.
Inclut: Implantation. Mise en place et fixation du coffret de visite. Mise en place du collecteur dans le coffret de visite. Connexion des tuyauteries. Contrôle de son bon fonctionnement.
Critère pour le métré: Nombre d'unités prévues, selon documentation graphique du Projet.
Critère pour le mémoire: On mesurera le nombre d'unités réellement exécutées selon les spécifications du Projet.

| Code | U | Désignation | Quantité | Prix | Montant |
|---|---|---|---|---|---|
| mt37alu150a | U | Coffret de visite, en plastique, de 315x85x315 mm, pour collecteur, à encastrer, avec colliers de 3/4" et couvercle. (matériau) | 1.000 | 19342.33 | 19342.33 |
| mt37alu110b | U | Collecteur métallique, avec raccord d'entrée mobile, de 3/4" de diamètre, avec trois dérivations de 16 mm de diamètre. (matériau) | 1.000 | 35463.68 | 35463.68 |
| mt37alu116a | U | Bouchon fileté mâle pour collecteur modulaire de 3/4" mm de diamètre. (matériau) | 1.000 | 9084.78 | 9084.78 |
| mt37tpu539c | U | Raccord avec sortie par boulon mobile fileté femelle, en laiton, de 20 mm x 3/4". (matériau) | 1.000 | 6433.68 | 6433.68 |
| mt37www010 | U | Produits complémentaires pour installations de plomberie. (matériau) | 1.000 | 1192.01 | 1192.01 |
| mo008 | h | Compagnon professionnel III/CP2 plombier. (main-d'œuvre) | 0.193 | 1775.06 | 342.59 |
| mo107 | h | Ouvrier professionnel II/OP plombier. (main-d'œuvre) | 0.193 | 1105.43 | 213.35 |
| % | % | Frais de chantier des unités d'ouvrage | 2 % | 72072.42 | 1441.45 |
|  |  | Coûts directs |  |  | 73513.87 |
