# Sonde géothermique verticale

- Propriété du fichier: CYPE INGENIEROS, S.A.
- Format: FIEBDC-3/2002
- Zone géographique: Cameroun
- Devise: XAF
- Coûts indirects: 3.00 %
- Frais généraux: 13.00 %
- Bénéfice: 6.00 %
- TVA: 19.25 %

## T Équipements techniques

### TV Climatisation et ventilation

#### TVS Géothermie

**TVS030** U Sonde géothermique verticale.
Sonde géothermique pour installation verticale, de 90 m de longueur et 96 mm de diamètre, constituée d'un tube de polyéthylène haute densité (PE 100) de 32 mm de diamètre et 2,9 mm d'épaisseur, SDR11, et un pied avec forme de V, auquel sont soudés les tubes, poids de la sonde 222,75 kg, température de travail entre -20°C et 30°C, fournie en rouleaux, avec tube d'injection, écarteurs pour tubes et mortier préparé de bentonite et de ciment.
Critère pour le métré: Nombre d'unités prévues, selon documentation graphique du Projet.
Critère pour le mémoire: On mesurera le nombre d'unités réellement exécutées selon les spécifications du Projet.

| Code | U | Désignation | Quantité | Prix | Montant |
|---|---|---|---|---|---|
| mt37sge025ae | U | Sonde géothermique pour installation verticale, de 90 m de longueur et 96 mm de diamètre, constituée d'un tube de polyéthylène haute densité (PE 100) de 32 mm de diamètre et 2,9 mm d'épaisseur, SDR11, et un pied avec forme de V, auquel sont soudés les tubes, poids de la sonde 222,75 kg, température de travail entre -20°C et 30°C, fournie en rouleaux. (matériau) | 1.000 | 395085.82 | 395085.82 |
| mt37sge030a | m | Tube d'injection, de polyéthylène haute densité (PEHD/HDPE), de 25 mm de diamètre extérieur et 2,3 mm d'épaisseur, pour remplissage de sonde géothermique verticale. (matériau) | 92.000 | 1214.14 | 111700.88 |
| mt37sge060a | U | Séparateur pour tubes, 2x32 mm, avec orifice central de 45 mm de diamètre pour guidage du tube d'injection, pour sonde géothermique verticale. (matériau) | 13.000 | 4308.25 | 56007.25 |
| mt08var100a | kg | Mortier préparé de bentonite et de ciment, de conductivité thermique minimale 2,35 W/(mK), faible perméabilité à l'eau, résistant au gelées, densité 1800 kg/m³, résistance mécanique à la compression 10 N/mm², pour injection et remplissage d'une sonde géothermique verticale. (matériau) | 1620.000 | 761.76 | 1234051.20 |
| mo004 | h | Compagnon professionnel III/CP2 chauffagiste. (main-d'œuvre) | 2.560 | 1775.06 | 4544.15 |
| mo103 | h | Ouvrier professionnel II/OP chauffagiste. (main-d'œuvre) | 2.560 | 1105.43 | 2829.90 |
| % | % | Frais de chantier des unités d'ouvrage | 2 % | 1804219.20 | 36084.38 |
|  |  | Coûts directs |  |  | 1840303.58 |
