# Pergola en bois

- Propriété du fichier: CYPE Ingenieros S.A.
- Format: FIEBDC-3/2016
- Logiciel: Generador de precios de la construcción. CYPE Ingenieros, S.A.
- Date: 15/06/2024
- Zone géographique: Cameroun
- Devise: XAF
- Coûts indirects: 3 %
- Frais généraux: 13 %
- Bénéfice: 6 %
- TVA: 19.25 %

## A VRD et aménagements extérieurs

### AV Espaces verts et mobilier urbain

#### AVO Pergolas

**AVO030** m² Pergola en bois.
Pergola de bois scié de pin de Monterey (Pinus radiata), finition brossée, pour applications structurales, classe résistante C16 selon NF EN 338 et NF EN 1912 et protection face aux agents biotiques qui correspondent à la classe de pénétration NP2 (3 mm dans les faces latérales de l'aubier) selon NF EN 351-1, annexe au mur de fermeture extérieur, constituée de: poutrelles décoratives de 7x14 cm, avec une extrémité visible, placées sur poutrelles porteuses de 20x20 cm, appuyant directement sur les poteaux (non compris dans ce prix) et encastrées, au niveau de l'extrémité non visible, dans le mur de fermeture.
Inclut: Implantation des alignements et des niveaux. Mise en place et fixation des pièces.
Critère pour le métré: Surface mesurée selon documentation graphique du Projet.
Critère pour le mémoire: On mesurera la surface réellement exécutée selon les spécifications du Projet.

| Code | U | Désignation | Quantité | Prix | Montant |
|---|---|---|---|---|---|
| mt07mee018ya | m³ | Bois scié de pin de Monterey (Pinus radiata) avec finition brossée, pour poutrelle de 7x14 à 9x18 cm de section et jusqu'à 5 m de longueur, pour applications structurales, classe résistante C16 selon NF EN 338 et NF EN 1912 et protection face aux agents biotiques qui correspondent à la classe de pénétration NP2 (3 mm dans les faces latérales de l'aubier) selon NF EN 351-1, travaillé en atelier. (matériau) | 0.002 | 519186.49 | 1038.373 |
| mt07mee019s | m³ | Bois scié de pin de Monterey (Pinus radiata), avec finition brossée, pour poitrail, pour applications structurales, classe résistante C16 selon NF EN 338 et NF EN 1912 et protection face aux agents biotiques qui correspondent à la classe de pénétration NP2 selon NF EN 351-1, travaillé en atelier. (matériau) | 0.014 | 502958.88 | 7041.424 |
| mq04cag010a | h | Camion grue jusqu'à 6 t de charge maximale. (matériel) | 0.348 | 26702.2 | 9292.366 |
| mo048 | h | Compagnon professionnel III/CP2 charpentier bois. (main-d'œuvre) | 1.312 | 1797.7 | 2358.582 |
| mo095 | h | Ouvrier professionnel II/OP charpentier bois. (main-d'œuvre) | 1.312 | 1151.8 | 1511.162 |
| % | % | Frais de chantier des unités d'ouvrage | 2 % | 21241.907 | 424.838 |
|  |  | Coûts directs |  |  | 21666.745 |

Déchets:
- pose: mt07mee018ya; facteur de déchet 0.0015
- pose: mt07mee019s; facteur de déchet 0.0015

## Ressources

**mt07mee018ya** m³ Bois scié de pin de Monterey (Pinus radiata) avec finition brossée
Données techniques: Coût énergétique 16557.675 MJ; Émission de CO2 -488.208 kg; Code CED 17 02 01; Masse de l'élément 370 kg; Volume 0.336364 m3
Déchets:
- emballage: re170203 Plastique. (composant de déchet); quantité 0.04 kg; Code CED 17 02 03; Masse de l'élément 1 kg; Volume 0.001667 m3

**mt07mee019s** m³ Bois scié de pin de Monterey (Pinus radiata)
Données techniques: Coût énergétique 16557.675 MJ; Émission de CO2 -488.208 kg; Code CED 17 02 01; Masse de l'élément 370 kg; Volume 0.336364 m3
Déchets:
- emballage: re170203 Plastique; quantité 0.04 kg
