# Seuil

- Propriété du fichier: CYPE Ingenieros S.A.
- Format: FIEBDC-3/2016
- Logiciel: Generador de precios de la construcción. CYPE Ingenieros, S.A.
- Date: 23/05/2024
- Zone géographique: Cameroun
- Devise: XAF
- Coûts indirects: 3 %
- Frais généraux: 13 %
- Bénéfice: 6 %
- TVA: 19.25 %

## G Structure et gros oeuvre

### GM Murs

#### GMP Pierre

**GMP070** m Seuil.
Seuil en pierre calcaire de section rectangulaire taillée de 10x30 cm, finition bouchardée dans les faces visibles, avec les bords adoucis, pose sur mortier de ciment confectionné sur chantier, avec 250 kg/m³ de ciment, couleur blanche (avec sable de marbre blanc), dosage 1:6, fourni en sacs, pour réalisation d'une ouverture dans un mur en pierres de taille, et jointement entre pièces et des assemblages avec les murs avec du mortier de joints cémenteux amélioré, type CG2 W A, selon NF EN 13888, avec absorption d'eau réduite et résistance élevée à l'abrasion, couleur Blanco.
Inclut: Implantation du niveau d'appui. Préparation du mortier. Extension de la couche de mortier. Mise en place. Nivellement. Encastrement de l'appui de fenêtre dans le mur. Jointoiement et nettoyage.
Critère pour le métré: Longueur de la largeur du vide, mesurée selon documentation graphique du Projet, augmentée de 5 cm de chaque côté.
Critère pour le mémoire: On mesurera, avec la largeur du vide, la longueur réellement exécutée selon les spécifications du Projet, y compris les encastrement dans les jambages.

| Code | U | Désignation | Quantité | Prix | Montant |
|---|---|---|---|---|---|
| mt06jdl030d | m | Seuil en pierre calcaire de section rectangulaire taillée de 10x30 cm, finition bouchardée dans les faces visibles, avec les bords adoucis, selon NF EN 771-6. (matériau) | 1 | 28233.27 | 28233.270 |
| mt08aaa010a | m³ | Eau. (matériau) | 0.004 | 1088.23 | 4.353 |
| mt01arg005b | t | Sable de marbre blanc, pour mortier confectionné sur le chantier. (matériau) | 0.016 | 75208.75 | 1203.340 |
| mt08cem041a | kg | Ciment blanc en sacs. (matériau) | 2.52 | 112.29 | 282.971 |
| mt09mcw050ba | kg | Mortier de joints cémenteux amélioré, type CG2 W A, selon NF EN 13888, avec absorption d'eau réduite et résistance élevée à l'abrasion, couleur Blanco, composé de ciment blanc, ciment gris, granulats calcaires, résines synthétiques, additifs organiques et inorganiques spécifiques et pigments minéraux, avec un contenu très bas de composés organiques volatiles (COV), extra-fin et imperméable à l'eau, pour jointoiement de tout type de pièces céramiques et pierres naturelles, pour joints de jusqu'à 3 mm. (matériau) | 0.1 | 895.56 | 89.556 |
| mq06hor010 | h | Bétonnière électrique avec une capacité de gâchage de 160 l. (matériel) | 0.01 | 1663.34 | 16.633 |
| mo022 | h | Compagnon professionnel III/CP2 poseur de pierre naturelle. (main-d'œuvre) | 1.402 | 1727.44 | 2421.871 |
| mo060 | h | Ouvrier professionnel II/OP poseur de pierre naturelle. (main-d'œuvre) | 1.556 | 1107.54 | 1723.332 |
| % | % | Frais de chantier des unités d'ouvrage | 2 % | 33975.326 | 679.507 |
|  |  | Coûts directs |  |  | 34654.833 |

Déchets:
- pose: mt06jdl030d; facteur de déchet 0.0124886
- pose: mt01arg005b Sable de marbre blanc, pour mortier confectionné sur le chantier; facteur de déchet 0.003
- pose: mt08cem041a Ciment blanc en sacs; facteur de déchet 0.0063
- pose: mt09mcw050ba; facteur de déchet 0.07

## Ressources

**mt06jdl030d** m Seuil en pierre calcaire de section rectangulaire taillée de 10x30 cm
Données techniques: Coût énergétique 128.149 MJ; Émission de CO2 4.549 kg; Code CED 01 04 13; Masse de l'élément 56.85 kg; Volume 0.0379 m3
Déchets:
- emballage: re170201 Bois. (composant de déchet); quantité 0.011 kg; Code CED 17 02 01; Masse de l'élément 1 kg; Volume 0.000909 m3
- emballage: re170203 Plastique. (composant de déchet); quantité 0.005 kg; Code CED 17 02 03; Masse de l'élément 1 kg; Volume 0.001667 m3

**mt08aaa010a** m³ Eau
Données techniques: Coût énergétique 60.000 MJ; Émission de CO2 30.000 kg

**mt01arg005b** t Sable de marbre blanc, pour mortier confectionné sur le chantier
Données techniques: Coût énergétique 75.000 MJ; Émission de CO2 4.000 kg; Code CED 01 04 08; Masse de l'élément 1000 kg; Volume 0.666667 m3

**mt08cem041a** kg Ciment blanc en sacs
Données techniques: Coût énergétique 7.174 MJ; Émission de CO2 0.904 kg; Code CED 17 01 01; Masse de l'élément 1 kg; Volume 0.000667 m3
Déchets:
- emballage: re150101 Emballages en papier et en carton. (composant de déchet); quantité 0.014 kg; Code CED 15 01 01; Masse de l'élément 1 kg; Volume 0.001333 m3
- emballage: re170201 Bois; quantité 0.001 kg
- emballage: re170203 Plastique; quantité 0.003 kg

**mt09mcw050ba** kg Mortier de joints cémenteux amélioré
Données techniques: Coût énergétique 7.725 MJ; Émission de CO2 0.576 kg; Code CED 17 09 04; Masse de l'élément 1 kg; Volume 0.000667 m3
Déchets:
- emballage: re150101 Emballages en papier et en carton; quantité 0.02 kg
- emballage: re170201 Bois; quantité 0.005 kg
- emballage: re170203 Plastique; quantité 0.008 kg
