# Nettoyage chimique de façades avec jet d'eau et détergent

- Propriété du fichier: CYPE INGENIEROS, S.A.
- Format: FIEBDC-3/2002
- Zone géographique: Cameroun
- Devise: XAF
- Coûts indirects: 3.00 %
- Frais généraux: 13.00 %
- Bénéfice: 6.00 %
- TVA: 19.25 %

## E Enveloppe et finition extérieure

### EA Nettoyage, préparation et réparation

#### EAN Nettoyage

**EAN080** m² Nettoyage chimique de façades avec jet d'eau et détergent.
Nettoyage chimique d'une façade de maçonnerie de briques apparentes en terre cuite en mauvais état de conservation, par application d'un jet d'eau à pression avec détergent neutre, jusqu'à dissoudre la saleté superficielle, en commençant par les zones les plus hautes, en appliquant le traitement en bandes horizontales complètes. Comprend les tests préalables nécessaires pour ajuster les paramètres de nettoyage et éviter les dommages dans les matériaux, le transport, le montage et le démontage d'un équipement mécanique; suppression des détritus accumulés dans les zones inférieures avec abondance d'eau et manuellement dans les débords, les corniches et les coins extérieurs; l'entassement, le retrait et le chargement des restes générés dans le camion ou la benne; en considérant un degré de complexité moyen.
Inclut: Montage et préparation de l'équipement. Réalisation des tests pour l'ajustement des paramètres de nettoyage. Application mécanique du jet d'eau et du détergent avec une lance à eau. Démontage de l'équipement. Nettoyage de la surface support. Retrait et stockage du matériau projeté et des restes générés. Chargement du matériau projeté et des restes générés dans le camion ou la benne.
Critère pour le métré: Surface mesurée selon documentation graphique du Projet.
Critère pour le mémoire: On mesurera la surface réellement exécutée selon les spécifications du Projet.

| Code | U | Désignation | Quantité | Prix | Montant |
|---|---|---|---|---|---|
| mt08lim020a | l | Détergent neutre sans dissolvants ni phosphates, pour lavage de saletés non incrustées sur toute surface, sans engendrer de détérioration chimique. (matériau) | 1.212 | 3272.32 | 3966.05 |
| mt08aaa010a | m³ | Eau. (matériau) | 0.360 | 1088.23 | 391.76 |
| mq08lch020c | h | Équipement de jet d'eau à pression, avec adaptateur pour lance d'eau. (matériel) | 0.313 | 2919.96 | 913.95 |
| mo020 | h | Compagnon professionnel III/CP2 construction. (main-d'œuvre) | 0.361 | 1727.44 | 623.61 |
| mo112 | h | Ouvrier d'exécution I/OE2 construction. (main-d'œuvre) | 0.361 | 1083.13 | 391.01 |
| % | % | Frais de chantier des unités d'ouvrage | 2 % | 6286.38 | 125.73 |
|  |  | Coûts directs |  |  | 6412.11 |
