# Faux plafond continu en plaques de plâtre GRG

- Propriété du fichier: CYPE INGENIEROS, S.A.
- Format: FIEBDC-3/2002
- Zone géographique: Cameroun
- Devise: XAF
- Coûts indirects: 3.00 %
- Frais généraux: 13.00 %
- Bénéfice: 6.00 %
- TVA: 19.25 %

## F Aménagements et finitions

### FL Revêtements de plafonds

#### FLG Plafonds suspendus non démontables, en plaques de plâtre GRG

**FLG010** m² Faux plafond continu en plaques de plâtre GRG.
Faux plafond continu suspendu, lisse, 13+18, situé à une hauteur inférieure à 4 m, avec niveau de qualité de la finition Q3, constitué de: OSSATURE: structure métallique en acier galvanisé de fourrures primaires 47/18 mm avec une modulation de 400 mm et suspendues du plancher ou de l'élément porteur en béton avec crochets d'accroche et tiges, et fourrures secondaires fixées perpendiculairement aux fourrures primaires avec raccords type éclisse et pièces de raccord avec une modulation de 400 mm; PLAQUES: une couche de plaques de plâtre GRG, sans carton, standard / NF EN 13815 - 600 / 1200 / 13 / à bords longitudinaux inégaux. Comprend la bande étanche autoadhésive, les profilés angulaire, les fixations pour l'ancrage des profilés, la visserie pour la fixation des plaques, la pâte à joints; la pâte de finition, le mastic monocomposant; pour le scellement de rencontres périmétriques et les accessoires de montage.
Inclut: Implantation des axes de la structure métallique. Mise en place de la bande acoustique. Nivellement et fixation des profilés périmétriques. Signalisation des points d'ancrage au plancher ou à l'élément support. Nivellement et suspension des profilés primaires et secondaires de la structure. Découpe des plaques. Fixation des plaques. Résolution des rencontres et des points singuliers. Traitement des joints. Scellement des rencontres. Extension de la pâte de finition.
Critère pour le métré: Surface mesurée entre les parements, selon documentation graphique du Projet, sans déduire les trémies pour les installations.
Critère pour le mémoire: On mesurera la surface réellement exécutée selon les spécifications du Projet, sans déduire les ouvertures de surface inférieure à 1 m².

| Code | U | Désignation | Quantité | Prix | Montant |
|---|---|---|---|---|---|
| mt12pna080a | m | Bande étanche autoadhésive, en mousse de polyéthylène réticulé à cellules fermées, de 30 mm de largeur; pour l'étanchéité de la base et l'isolation acoustique du périmètre des cloisons et doublages de plaques. (matériau) | 1.630 | 224.42 | 365.80 |
| mt12pna100a | m | Profilé angulaire, en acier galvanisé, fabriqué par laminage à froid, de 3000 mm de longueur, 30x30 mm de section et 0,60 mm d'épaisseur, pour la réalisation de contrecloisons et plafonds, selon NF DTU 25.41 P1-2 et NF EN 14195. (matériau) | 0.400 | 749.26 | 299.70 |
| mt12pna025a | U | Fixation composée d'une cheville et d'une vis à tête fraisée, de 5x30 mm. (matériau) | 1.630 | 66.32 | 108.10 |
| mt12pna028a | U | Cheville à expansion M6. (matériau) | 1.630 | 111.25 | 181.34 |
| mt12pna027a | m | Tige filetée galvanisée, de 6 mm de diamètre et 1000 mm de longueur, avec deux écrous et une rondelle. (matériau) | 1.630 | 509.99 | 831.28 |
| mt12pna120a | U | Crochet d'accroche, pour fourrure 47/18. (matériau) | 1.630 | 161.63 | 263.46 |
| mt12pna090a | m | Fourrure 47/18 en tôle d'acier galvanisé, de 47 mm de largeur et 0,60 mm d'épaisseur, selon NF DTU 25.41 P1-2 et NF EN 14195. (matériau) | 3.690 | 1038.75 | 3832.99 |
| mt12pna130a | U | Pièce de raccord, pour fourrure 47/18. (matériau) | 0.870 | 248.76 | 216.42 |
| mt12pna110a | U | Raccord type éclisse, pour fourrure 47/18. (matériau) | 2.940 | 156.92 | 461.34 |
| mt12pna010ad | m² | Plaque de plâtre GRG, sans carton, standard / NF EN 13815 - 600 / 1200 / 13 / à bords longitudinaux inégaux, constituée d'une âme en plâtre d'origine naturelle renforcée par l'inclusion dans la masse de fibre de verre; Euroclasse A1 de réaction au feu, selon NF EN 13501-1. (matériau) | 1.020 | 4005.56 | 4085.67 |
| mt12pna020b | U | Vis autoforeuse, avec tête en trompette, de 25 mm de longueur, pour installation de plaques de plâtre GRG sur des profilés d'épaisseur inférieure à 6 mm. (matériau) | 18.000 | 14.52 | 261.36 |
| mt12pna030bp | kg | Pâte à joints, de prise normale (60 minutes), avec adjuvant hydrofuge; pour application manuelle ou mécanique sans bande à joint. (matériau) | 0.110 | 1844.20 | 202.86 |
| mt12pna030ow | kg | Pâte de finition, à prise lente (90 minutes). (matériau) | 0.110 | 731.38 | 80.45 |
| mt12pna040b | U | Cartouche de 300 cm³ de mastic monocomposant; pour le scellement de rencontres périmétriques. (matériau) | 0.033 | 3456.81 | 114.07 |
| op00fre010 |  | Fraiseuse. | 1.000 | 0.00 | 0.00 |
| op00ato010 |  | Tournevis. | 1.000 | 0.00 | 0.00 |
| mo015 | h | Compagnon professionnel III/CP2 monteur de faux plafonds en plaques de plâtre. (main-d'œuvre) | 0.420 | 1775.06 | 745.53 |
| mo082 | h | Ouvrier professionnel II/OP monteur de faux plafonds en plaques de plâtre. (main-d'œuvre) | 0.156 | 1107.54 | 172.78 |
| % | % | Frais de chantier des unités d'ouvrage | 2 % | 12223.15 | 244.46 |
|  |  | Coûts directs |  |  | 12467.61 |
