# Réparation structurale du béton, avec du mortier à base de ciment

- Propriété du fichier: CYPE INGENIEROS, S.A.
- Format: FIEBDC-3/2002
- Zone géographique: Cameroun
- Devise: XAF
- Coûts indirects: 3.00 %
- Frais généraux: 13.00 %
- Bénéfice: 6.00 %
- TVA: 19.25 %

## G Structure et gros oeuvre

### GA Transformations et réparations

#### GAE Réparation d'éléments en béton

**GAE050** m² Réparation structurale du béton, avec du mortier à base de ciment.
Application manuelle de mortier réparateur, renforcé avec fibres, résistant aux sulfates, à résistance mécanique très élevée et retrait compensé, avec une résistance à la compression à 28 jours supérieure ou égale à 40 N/mm² et un module d'élasticité supérieur ou égal à 17000 N/mm², classe R3, type CC, selon NF EN 1504-3, Euroclasse A1 de réaction au feu, selon NF EN 13501-1, composé de ciments spéciaux, granulats sélectionnés, additifs et fibres, en couche de 15 mm d'épaisseur moyenne, avec finition superficielle talochée avec taloche éponge ou taloche en bois, pour la réparation et le renfort structural de mur en béton.
Inclut: Humectage de la surface support. Préparation du mélange. Application du produit. Profilage des arêtes. Séchage.
Critère pour le métré: Surface mesurée selon documentation graphique du Projet.
Critère pour le mémoire: On mesurera la surface réellement exécutée selon les spécifications du Projet.

| Code | U | Désignation | Quantité | Prix | Montant |
|---|---|---|---|---|---|
| mt28mrp011g | kg | Mortier réparateur, renforcé avec fibres, résistant aux sulfates, à résistance mécanique très élevée et retrait compensé, avec une résistance à la compression à 28 jours supérieure ou égale à 40 N/mm² et un module d'élasticité supérieur ou égal à 17000 N/mm², classe R3, type CC, selon NF EN 1504-3, Euroclasse A1 de réaction au feu, selon NF EN 13501-1, composé de ciments spéciaux, granulats sélectionnés, additifs et fibres, appliqué dans les épaisseurs jusqu'à 35 mm suivant la verticale et 75 mm suivant l'horizontale, pour réparer des éléments constructifs de béton structural. (matériau) | 30.000 | 584.07 | 17522.10 |
| mt08aaa010a | m³ | Eau. (matériau) | 0.004 | 1088.23 | 4.35 |
| mo020 | h | Compagnon professionnel III/CP2 construction. (main-d'œuvre) | 0.444 | 1727.44 | 766.98 |
| mo113 | h | Ouvrier d'exécution I/OE1 construction. (main-d'œuvre) | 0.444 | 1065.70 | 473.17 |
| % | % | Frais de chantier des unités d'ouvrage | 2 % | 18766.60 | 375.33 |
|  |  | Coûts directs |  |  | 19141.93 |
