# Reprise en sous-oeuvre via l'agrandissement latéral de la fondation existante, en conservant sa hauteur

- Propriété du fichier: CYPE INGENIEROS, S.A.
- Format: FIEBDC-3/2002
- Zone géographique: Cameroun
- Devise: XAF
- Coûts indirects: 3.00 %
- Frais généraux: 13.00 %
- Bénéfice: 6.00 %
- TVA: 19.25 %

## G Structure et gros oeuvre

### GA Transformations et réparations

#### GAO Reprises en sous-oeuvre

**GAO180** m³ Reprise en sous-oeuvre via l'agrandissement latéral de la fondation existante, en conservant sa hauteur.
Reprise en sous-oeuvre via l'agrandissement latéral de la fondation existante, en conservant sa hauteur, avec une nouvelle fondation en béton armé, de 50x40 cm de section, réalisée par parties alternées, en phases successives, avec béton confectionné sur le chantier BCN: CPJ-CEM II/A 32,5 - TP - B 30 - 15/25 - E: 2a - BA - avec adjuvant hydrofuge - P 18-305, coulage avec des moyens manuels, et acier Fe E 500, avec une quantité approximative de 30 kg/m³; montage, démontage et retrait du système de coffrage et de tout le matériel auxiliaire, une fois la fondation en état de reprendre les efforts. Comprend le fil de fer à lier et les séparateurs.
Critère d'évaluation économique: Le prix comprend le ferraillage de l'armature et la pose en coffrage ou sur site, mais il ne comprend pas l'excavation, le remblai, le compactage du terrain ni la connexion entre la nouvelle fondation et celle existante.
Inclut: Nettoyage et préparation de la surface de contact du béton durci. Montage du système de coffrage. Mise en place des séparateurs et fixation des armatures. Préparation du béton. Coulage et compactage du béton. Couronnement et arase des fondations. Séchage du béton. Démontage et enlèvement du système de coffrage.
Critère pour le métré: Volume moyen sur les sections théoriques de l'excavation, selon documentation graphique du Projet.
Critère pour le mémoire: On mesurera le volume théorique exécuté selon les spécifications du Projet, sans inclure les augmentations par excès d'excavation non autorisés.

| Code | U | Désignation | Quantité | Prix | Montant |
|---|---|---|---|---|---|
| mt08ema100 | m² | Système de coffrage récupérable de panneaux en bois, pour les travaux de reprise en sous-oeuvre de fondation, allant jusqu'à 2 m de profondeur de la base d'appui. (matériau) | 1.000 | 13058.79 | 13058.79 |
| mt07aco020a | U | Séparateur homologué pour fondations. (matériau) | 8.000 | 121.52 | 972.16 |
| mt07aco055e | kg | Barres en acier haute adhérence, Fe E 500, de divers diamètres. (matériau) | 30.600 | 753.40 | 23054.04 |
| mt08var050 | kg | Fil de fer galvanisé pour attacher, de 1,30 mm de diamètre. (matériau) | 0.120 | 1088.23 | 130.59 |
| mt08aaa010a | m³ | Eau. (matériau) | 0.198 | 1088.23 | 215.47 |
| mt01arg000a | m³ | Sable criblé. (matériau) | 0.421 | 16467.45 | 6932.80 |
| mt01arg001ar | m³ | Gros granulats homogénéisés, de taille maximale 15/25 mm. (matériau) | 0.791 | 17585.77 | 13910.34 |
| mt08cem000a | kg | Ciment gris en sacs. (matériau) | 506.000 | 79.08 | 40014.48 |
| mt08adt010 | kg | Adjuvant hydrofuge pour imperméabilisation des mortiers ou des bétons. (matériau) | 5.500 | 870.59 | 4788.25 |
| mq06hor010 | h | Bétonnière électrique avec une capacité de gâchage de 160 l. (matériel) | 0.765 | 1663.34 | 1272.46 |
| op00ciz020 |  | Cisaille pour barres à haute adhérence en acier. | 1.000 | 0.00 | 0.00 |
| op00ata010 |  | Pince à ligaturer. | 1.000 | 0.00 | 0.00 |
| op00sie020 |  | Scie circulaire à disque fixe, pour table de travail. | 1.000 | 0.00 | 0.00 |
| au00auh020 |  | Rigole pour le coulage du béton. | 1.000 | 0.00 | 0.00 |
| au00auh040 |  | Vibreur de béton, électrique. | 1.000 | 0.00 | 0.00 |
| mo043 | h | Compagnon professionnel III/CP2 ferrailleur. (main-d'œuvre) | 0.162 | 1797.70 | 291.23 |
| mo090 | h | Ouvrier professionnel II/OP ferrailleur. (main-d'œuvre) | 0.243 | 1151.80 | 279.89 |
| mo113 | h | Ouvrier d'exécution I/OE1 construction. (main-d'œuvre) | 1.420 | 1065.70 | 1513.29 |
| mo112 | h | Ouvrier d'exécution I/OE2 construction. (main-d'œuvre) | 1.488 | 1083.13 | 1611.70 |
| % | % | Frais de chantier des unités d'ouvrage | 2 % | 108045.49 | 2160.91 |
|  |  | Coûts directs |  |  | 110206.40 |
