# Remplacement d'un poitrail en bois

- Propriété du fichier: CYPE INGENIEROS, S.A.
- Format: FIEBDC-3/2002
- Zone géographique: Cameroun
- Devise: XAF
- Coûts indirects: 3.00 %
- Frais généraux: 13.00 %
- Bénéfice: 6.00 %
- TVA: 19.25 %

## G Structure et gros oeuvre

### GA Transformations et réparations

#### GAU Remplacement d'éléments en bois

**GAU030** m Remplacement d'un poitrail en bois.
Remplacement d'un poitrail existant dans une baie de mur, en bois et en mauvais état ou détérioré, par un poitrail de bois scié de pin sylvestre (Pinus sylvestris), finition brossée, pour applications structurales, classe résistante C18 selon NF EN 338 et NF EN 1912 et protection face aux agents biotiques qui correspondent à la classe de pénétration NP5 et NP6 (sur tout l'aubier et jusqu'à 6 mm sur le duramen exposé) selon NF EN 351-1, de 20x20 cm de section, placé sur une couche de mortier de ciment, confectionné sur chantier, avec adjuvant hydrofuge, dosage 1:3.
Critère d'évaluation économique: Le prix ne comprend pas le montage et le démontage de l'étai.
Inclut: Démontage de l'élément. Fragmentation des décombres en pièces maniables. Chargement manuel des décombres dans le camion ou la benne. Étaiement du mur. Implantation et marquage des axes, aux points d'appui du mur. Présentation de la pièce sur le mur. Mise en place et nivellement. Fixation au mur.
Critère pour le métré: Longueur mesurée selon documentation graphique du Projet.
Critère pour le mémoire: On mesurera la longueur réellement exécutée selon les spécifications du Projet.

| Code | U | Désignation | Quantité | Prix | Montant |
|---|---|---|---|---|---|
| mt07mee019l | m³ | Bois scié de pin sylvestre (Pinus sylvestris), avec finition brossée, pour poitrail, pour applications structurales, classe résistante C18 selon NF EN 338 et NF EN 1912 et protection face aux agents biotiques qui correspondent à la classe de pénétration NP5 et NP6 selon NF EN 351-1, travaillé en atelier. (matériau) | 0.048 | 496179.40 | 23816.61 |
| mt08aaa010a | m³ | Eau. (matériau) | 0.006 | 1088.23 | 6.53 |
| mt01arg005a | t | Sable de carrière, pour mortier confectionné sur le chantier. (matériau) | 0.012 | 11771.80 | 141.26 |
| mt08cem000a | kg | Ciment gris en sacs. (matériau) | 3.600 | 79.08 | 284.69 |
| mt08adt010 | kg | Adjuvant hydrofuge pour imperméabilisation des mortiers ou des bétons. (matériau) | 0.072 | 870.59 | 62.68 |
| mq06hor010 | h | Bétonnière électrique avec une capacité de gâchage de 160 l. (matériel) | 0.006 | 1663.34 | 9.98 |
| op00cla010 |  | Cloueuse pneumatique. | 1.000 | 0.00 | 0.00 |
| op00cep010 |  | Varlope. | 1.000 | 0.00 | 0.00 |
| mo017 | h | Compagnon professionnel III/CP2 menuisier bois. (main-d'œuvre) | 1.262 | 1752.42 | 2211.55 |
| mo020 | h | Compagnon professionnel III/CP2 construction. (main-d'œuvre) | 1.262 | 1727.44 | 2180.03 |
| mo113 | h | Ouvrier d'exécution I/OE1 construction. (main-d'œuvre) | 0.721 | 1065.70 | 768.37 |
| % | % | Frais de chantier des unités d'ouvrage | 2 % | 29481.70 | 589.63 |
|  |  | Coûts directs |  |  | 30071.33 |
