# Couche principale de mur mitoyen double paroi, en maçonnerie de briques en terre cuite à isolation rapportée, pose à joint traditionnel, à revêtir

- Propriété du fichier: CYPE INGENIEROS, S.A.
- Format: FIEBDC-3/2002
- Zone géographique: Cameroun
- Devise: XAF
- Coûts indirects: 3.00 %
- Frais généraux: 13.00 %
- Bénéfice: 6.00 %
- TVA: 19.25 %

## G Structure et gros oeuvre

### GM Murs

#### GMT Briques en terre cuite

**GMT070** m² Couche principale de mur mitoyen double paroi, en maçonnerie de briques en terre cuite à isolation rapportée, pose à joint traditionnel, à revêtir.
Couche principale de mur mitoyen double paroi, de 11 cm d'épaisseur, en maçonnerie de brique creuse en terre cuite triple de grand format, 70,5x30x11 cm, avec des joints de 10 mm d'épaisseur, pose avec un mélange dans l'eau de mortier de colle préparé et jusqu'à 25% de plâtre de qualité B1.
Inclut: Définition des plans de mitoyenneté avec des plombs. Implantation, étage par étage. Marquage sur les poteaux des niveaux de référence générale d'étage et du niveau du revêtement. Assise de la première rangée. Mise en place et à l'aplomb des mires de référence. Tendu des cordeaux entre les mires. Mise en place des plombs fixes dans les arêtes. Mise en place des pièces par rangées à niveau. Rencontres de la maçonnerie avec les façades, les poteaux et les cloisons. Rencontre de la maçonnerie et du plancher supérieur. Nettoyage du parement.
Critère pour le métré: Surface mesurée selon documentation graphique du Projet, sans dupliquer les coins ni les rencontres.
Critère pour le mémoire: On mesurera la surface réellement exécutée selon les spécifications du Projet, sans dupliquer les coins ni les rencontres.

| Code | U | Désignation | Quantité | Prix | Montant |
|---|---|---|---|---|---|
| mt04gfr020a | U | Brique creuse en terre cuite triple de grand format, 70,5x30x11 cm, pour utilisation en maçonnerie protégée (pièce en P), densité 645 kg/m³, selon NF EN 771-1. (matériau) | 5.000 | 1096.33 | 5481.65 |
| mt09eyc010 | kg | Colle de plâtre. (matériau) | 9.652 | 203.14 | 1960.71 |
| mt09eyc020 | kg | Colle de plâtre. (matériau) | 3.215 | 203.14 | 653.10 |
| mt09pye010b | m³ | Pâte de plâtre de construction B1, selon NF EN 13279-1. (matériau) | 0.001 | 107735.03 | 107.74 |
| op00amo010 |  | Rectifieuse ou scie radiale. | 1.000 | 0.00 | 0.00 |
| mo021 | h | Compagnon professionnel III/CP2 construction pour des travaux de maçonnerie. (main-d'œuvre) | 0.365 | 1727.44 | 630.52 |
| mo114 | h | Ouvrier d'exécution I/OE1 construction pour des travaux de maçonnerie. (main-d'œuvre) | 0.182 | 1065.70 | 193.96 |
| % | % | Frais de chantier des unités d'ouvrage | 3 % | 9027.68 | 270.83 |
|  |  | Coûts directs |  |  | 9298.51 |
