# Appareillage pour installation électrique

- Propriété du fichier: CYPE INGENIEROS, S.A.
- Format: FIEBDC-3/2002
- Zone géographique: Cameroun
- Devise: XAF
- Coûts indirects: 3.00 %
- Frais généraux: 13.00 %
- Bénéfice: 6.00 %
- TVA: 19.25 %

## T Équipements techniques

### TL Installations électriques

#### TLI Installations intérieures

**TLI090** U Appareillage pour installation électrique.
Prise TV simple, femelle, en saillie, gamme basique, de couleur blanche avec enjoliveur de couleur blanche et cadre de couleur blanche. Comprend les accessoires de montage. Totalement montée, connectée et testée.
Inclut: Fixation du cadre en saillie. Câblage de l'équipement. Montage de l'équipement.
Critère pour le métré: Nombre d'unités prévues, selon documentation graphique du Projet.
Critère pour le mémoire: On mesurera le nombre d'unités réellement exécutées selon les spécifications du Projet.

| Code | U | Désignation | Quantité | Prix | Montant |
|---|---|---|---|---|---|
| mt33leg240a | U | Prise TV simple, femelle, en saillie, gamme basique, de couleur blanche avec enjoliveur de couleur blanche et cadre de couleur blanche. (matériau) | 1.000 | 7839.14 | 7839.14 |
| mo003 | h | Compagnon professionnel III/CP2 électricien. (main-d'œuvre) | 0.244 | 1775.06 | 433.11 |
| % | % | Frais de chantier des unités d'ouvrage | 2 % | 8272.25 | 165.45 |
|  |  | Coûts directs |  |  | 8437.70 |
