# Surpresseur pour bâtiments

- Propriété du fichier: CYPE INGENIEROS, S.A.
- Format: FIEBDC-3/2002
- Zone géographique: Cameroun
- Devise: XAF
- Coûts indirects: 3.00 %
- Frais généraux: 13.00 %
- Bénéfice: 6.00 %
- TVA: 19.25 %

## T Équipements techniques

### TP Installations de distribution de l'eau

#### TPS Réservoirs/surpresseurs

**TPS020** U Surpresseur pour bâtiments.
Surpresseur d'eau, à actionnement réglable par technologie Inverter, modèle MASTER HIDRO-INVERTER AP-HI-MASTER A/10-2 "EBARA", constitué de: deux pompes centrifuges multicellulaires, d'une puissance de 2x0,75 kW, corps d'aspiration et d'impulsion et contrebrides de fonte de fer, axe et chemise externe d'acier inoxydable, impulseurs de polycarbonate avec fibre de verre, fermeture mécanique, moteur asynchrone à 2 pôles, efficacité IE3, isolation classe F, protection IP44, pour alimentation monophasée à 230 V, équipement de régulation et de commande avec variateur de fréquence (pression constante), deux unités de contrôle Hidro-Inverter, lesquelles permettent la rotation des pompes, chacune d'elles avec un écran LCD (manomètre digital), bouton-poussoir pour le contrôle manuel des pompes, système de protection, fonction de réarmement automatique, voyants lumineux de tension, fonctionnement et erreur des pompes et clavier d'accès au menu de programmation, socle métallique, vannes d'isolement et clapet de non retour, manomètre, pressostat, réservoir de membrane, de tôle d'acier de 20 l. Comprend les tubes entre les différents éléments et accessoires. Totalement monté, connecté et mis en marche par l'entreprise installatrice pour la vérification de son bon fonctionnement. Ne comprend pas l'installation électrique.
Inclut: Implantation. Fixation du réservoir. Mise en place et fixation du surpresseur. Mise en place et fixation des tuyauteries et des accessoires. Connexions de la pompe avec le réservoir. Connexion. Mise en marche.
Critère pour le métré: Nombre d'unités prévues, selon documentation graphique du Projet.
Critère pour le mémoire: On mesurera le nombre d'unités réellement exécutées selon les spécifications du Projet.

| Code | U | Désignation | Quantité | Prix | Montant |
|---|---|---|---|---|---|
| mt37bce201Ja | U | Surpresseur d'eau, à actionnement réglable par technologie Inverter, modèle MASTER HIDRO-INVERTER AP-HI-MASTER A/10-2 "EBARA", constitué de: deux pompes centrifuges multicellulaires, d'une puissance de 2x0,75 kW, corps d'aspiration et d'impulsion et contrebrides de fonte de fer, axe et chemise externe d'acier inoxydable, impulseurs de polycarbonate avec fibre de verre, fermeture mécanique, moteur asynchrone à 2 pôles, efficacité IE3, isolation classe F, protection IP44, pour alimentation monophasée à 230 V, équipement de régulation et de commande avec variateur de fréquence (pression constante), deux unités de contrôle Hidro-Inverter, lesquelles permettent la rotation des pompes, chacune d'elles avec un écran LCD (manomètre digital), bouton-poussoir pour le contrôle manuel des pompes, système de protection, fonction de réarmement automatique, voyants lumineux de tension, fonctionnement et erreur des pompes et clavier d'accès au menu de programmation, socle métallique, vannes d'isolement et clapet de non retour, manomètre, pressostat, réservoir de membrane, de tôle d'acier de 20 l. (matériau) | 1.000 | 3766686.45 | 3766686.45 |
| mt37www050g | U | Manchon antivibration, en caoutchouc, avec filet de 2", pour une pression maximale de travail de 10 bar. (matériau) | 1.000 | 59704.36 | 59704.36 |
| mt37bce510a | U | Jeu de 4 amortisseurs antivibration pour le socle du surpresseur, "EBARA". (matériau) | 1.000 | 67990.73 | 67990.73 |
| mt37www010 | U | Matériel auxiliaire pour installations de plomberie. (matériau) | 1.000 | 1189.84 | 1189.84 |
| mt37bce906a | U | Mise en marche de surpresseur avec variateur de fréquence, "EBARA". (matériau) | 1.000 | 118133.89 | 118133.89 |
| mo008 | h | Compagnon professionnel III/CP2 plombier. (main-d'œuvre) | 5.348 | 1899.84 | 10160.34 |
| mo107 | h | Ouvrier professionnel II/OP plombier. (main-d'œuvre) | 2.674 | 1182.99 | 3163.32 |
| % | % | Frais de chantier des unités d'ouvrage | 4 % | 4027028.93 | 161081.16 |
|  |  | Coûts directs |  |  | 4188110.09 |
