# Imperméabilisation d'une couverture de décharge, avec géotextile et géomembrane

- Propriété du fichier: CYPE INGENIEROS, S.A.
- Format: FIEBDC-3/2002
- Zone géographique: Cameroun
- Devise: XAF
- Coûts indirects: 3.00 %
- Frais généraux: 13.00 %
- Bénéfice: 6.00 %
- TVA: 19.25 %

## B Aménagements extérieurs

### BE Imperméabilisation

#### BED Décharges

**BED010** m² Imperméabilisation d'une couverture de décharge, avec géotextile et géomembrane.
Imperméabilisation d'une couverture de décharge, avec géomembrane homogène en polychlorure de vinyle plastifié (PVC-P), de 1,2 mm d'épaisseur, couleur grise, avec une densité de 1240 kg/m³ selon NF EN ISO 1183 et résistance CBR au poinçonnement de 1,8 kN selon NF EN ISO 12236, placée avec des recouvrements, sans adhérer au support, et protégée sur les deux faces par une couche anti-poinçonnement de géotextile en polypropylène, (300 g/m²).
Inclut: Implantation et découpe. Mise en place de la première couche de géotextile. Mise en place de la géomembrane. Résolution des unions. Mise en place de la seconde couche de géotextile.
Critère pour le métré: Surface mesurée selon documentation graphique du Projet.
Critère pour le mémoire: On mesurera la surface réellement exécutée selon les spécifications du Projet.

| Code | U | Désignation | Quantité | Prix | Montant |
|---|---|---|---|---|---|
| mt14gso030dgvc | m² | Géotextile non tissé synthétique, thermosoudé, en polypropylène, avec une résistance à la traction longitudinale de 22 kN/m, une résistance à la traction transversale de 25 kN/m, une ouverture de cône à l'essai de perforation dynamique selon NF EN ISO 13433 inférieure à 8 mm, résistance CBR au poinçonnement 1,1 kN et une masse surfacique de 300 g/m², selon NF EN 13252. (matériau) | 2.200 | 2354.13 | 5179.09 |
| mt15dag010a | m² | Géomembrane homogène en polychlorure de vinyle plastifié (PVC-P), de 1,2 mm d'épaisseur, couleur grise, avec une densité de 1240 kg/m³ selon NF EN ISO 1183 et résistance CBR au poinçonnement de 1,8 kN selon NF EN ISO 12236, fournie en rouleaux de 2,05 m de largeur et 150 m de longueur. (matériau) | 1.100 | 7820.15 | 8602.17 |
| op00pis010 |  | Pistolet à air chaud pour soudure de matériaux thermoplastiques. | 1.000 | 0.00 | 0.00 |
| mo029 | h | Compagnon professionnel III/CP2 poseur de membranes d'étanchéité. (main-d'œuvre) | 0.300 | 1727.44 | 518.23 |
| mo067 | h | Ouvrier professionnel II/OP poseur de membranes d'étanchéité. (main-d'œuvre) | 0.300 | 1107.54 | 332.26 |
| % | % | Frais de chantier des unités d'ouvrage | 2 % | 14631.75 | 292.64 |
|  |  | Coûts directs |  |  | 14924.39 |
