# Excavation de terres à ciel ouvert sous la cote naturelle, avec des moyens mécaniques

- Propriété du fichier: CYPE INGENIEROS, S.A.
- Format: FIEBDC-3/2002
- Zone géographique: Cameroun
- Devise: XAF
- Coûts indirects: 3.00 %
- Frais généraux: 13.00 %
- Bénéfice: 6.00 %
- TVA: 19.25 %

## B Aménagements extérieurs

### BT Terrassement

#### BTM Déblais à l'aide de moyens mécaniques

**BTM010** m³ Excavation de terres à ciel ouvert sous la cote naturelle, avec des moyens mécaniques.
Fouille en pleine masse sous la cote naturelle, en terrain meuble désagrégée, de plus de 4 m de profondeur maximale, avec des moyens mécaniques, et chargement dans le camion. Comprend l'excavation des parties alternées, réalisées dans différentes phases selon l'ordre préétabli.
Critère d'évaluation économique: Le prix comprend la formation d'une rampe provisoire pour accès des engins au fond de l'excavation et son retrait postérieur, mais il ne comprend pas le transport des matériaux excavés.
Inclut: Implantation générale et fixation des points et des niveaux de référence. Emplacement des points topographiques. Implantation des parties à excaver et signalisation des phases. Excavation des petites parties alternées et extraction des terres. Chargement des matériaux excavés dans le camion.
Critère pour le métré: Volume moyen sur les sections théoriques de l'excavation, selon documentation graphique du Projet.
Critère pour le mémoire: On mesurera le volume théorique exécuté selon les spécifications du Projet, sans inclure les augmentations par excès d'excavation non autorisés, ni le remblai nécessaire à la reconstruction de la section théorique par défauts imputables à l'entrepreneur. On mesurera l'excavation une fois réalisée et avant l'application d'un remblai. Si l'entrepreneur referme l'excavation avant que la mesure ait été conformée, il sera considéré qu'il consent à ce que détermine unilatéralement le directeur de l'exécution de l'ouvrage.

| Code | U | Désignation | Quantité | Prix | Montant |
|---|---|---|---|---|---|
| mq01ret020c | h | Rétro chargeuse sur pneus, de 74,9 kW. (matériel) | 0.104 | 22328.20 | 2322.13 |
| mo087 | h | Ouvrier professionnel II/OP VRD espaces publics. (main-d'œuvre) | 0.091 | 1107.54 | 100.79 |
| % | % | Frais de chantier des unités d'ouvrage | 2 % | 2422.92 | 48.46 |
|  |  | Coûts directs |  |  | 2471.38 |
