# Remblai des tranchées ou des rigoles, avec granulats recyclés

- Propriété du fichier: CYPE INGENIEROS, S.A.
- Format: FIEBDC-3/2002
- Zone géographique: Cameroun
- Devise: XAF
- Coûts indirects: 3.00 %
- Frais généraux: 13.00 %
- Bénéfice: 6.00 %
- TVA: 19.25 %

## B Aménagements extérieurs

### BT Terrassement

#### BTR Remblais

**BTR040** m³ Remblai des tranchées ou des rigoles, avec granulats recyclés.
Remblai de tranchées ou de rigoles avec sable de matériau recyclé de béton et céramique de 0 à 5 mm de diamètre, et compactage en couches successives de 25 cm d'épaisseur maximale avec une plaque vibrante à guidage manuel, jusqu'à atteindre une densité sèche au moins égale à 90% de la maximale obtenue par essai Proctor Modifié.
Critère d'évaluation économique: Le prix ne comprend pas la réalisation de l'essai Proctor Modifié.
Inclut: Extension du matériau de remblai en couches d'épaisseurs uniformes. Humidification ou assèchement de chaque couche. Compactage.
Critère pour le métré: Volume moyen sur les sections théoriques de l'excavation, selon documentation graphique du Projet.
Critère pour le mémoire: On mesurera, en profil compacté, le volume réellement exécuté selon les spécifications du Projet, sans inclure les augmentations par excès d'excavation non autorisés.

| Code | U | Désignation | Quantité | Prix | Montant |
|---|---|---|---|---|---|
| mt01aro020d | t | Sable de matériau recyclé de béton et céramique, de granulométrie comprise entre 0 et 5 mm, fournie par camion. (matériau) | 1.850 | 5680.96 | 10509.78 |
| mq02cia020j | h | Camion citerne, de 8 m³ de capacité. (matériel) | 0.006 | 58455.70 | 350.73 |
| mq01pan010a | h | Chargeuse sur pneus de 120 kW/1,9 m³. (matériel) | 0.011 | 22152.01 | 243.67 |
| mq02rod010d | h | Plaque vibrante à guidage manuel, de 300 kg, largeur de travail 70 cm, réversible. (matériel) | 0.165 | 3518.55 | 580.56 |
| mo087 | h | Ouvrier professionnel II/OP VRD espaces publics. (main-d'œuvre) | 0.443 | 1107.54 | 490.64 |
| % | % | Frais de chantier des unités d'ouvrage | 2 % | 12175.38 | 243.51 |
|  |  | Coûts directs |  |  | 12418.89 |
