# Extension de terres

- Propriété du fichier: CYPE INGENIEROS, S.A.
- Format: FIEBDC-3/2002
- Zone géographique: Cameroun
- Devise: XAF
- Coûts indirects: 3.00 %
- Frais généraux: 13.00 %
- Bénéfice: 6.00 %
- TVA: 19.25 %

## B Aménagements extérieurs

### BT Terrassement

#### BTX Extension de terre

**BTX010** m³ Extension de terres.
Extension de terres avec un matériau de la classe D, en laissant le terrain grossièrement profilé, avec des moyens mécaniques.
Inclut: Extension des terres en couches d'épaisseur uniforme.
Critère pour le métré: Volume à étendre, selon documentation graphique du Projet.
Critère pour le mémoire: On mesurera le volume réellement exécuté selon les spécifications du Projet.

| Code | U | Désignation | Quantité | Prix | Montant |
|---|---|---|---|---|---|
| mt01art050d | m³ | Matériau d'apport pour réalisation de terre-pleins, classe D selon NF P11-300. (matériau) | 1.000 | 7803.27 | 7803.27 |
| mq01pan010a | h | Chargeuse sur pneus de 120 kW/1,9 m³. (matériel) | 0.014 | 22242.42 | 311.39 |
| mo087 | h | Ouvrier professionnel II/OP VRD espaces publics. (main-d'œuvre) | 0.100 | 1185.16 | 118.52 |
| % | % | Frais de chantier des unités d'ouvrage | 2 % | 8233.18 | 164.66 |
|  |  | Coûts directs |  |  | 8397.84 |
