# Suppression d'un marquage routier longitudinal

- Propriété du fichier: CYPE INGENIEROS, S.A.
- Format: FIEBDC-3/2002
- Zone géographique: Cameroun
- Devise: XAF
- Coûts indirects: 3.00 %
- Frais généraux: 13.00 %
- Bénéfice: 6.00 %
- TVA: 19.25 %

## C Démontages et démolitions

### CV Voirie

#### CVS Signalisation routière

**CVS030** m Suppression d'un marquage routier longitudinal.
Suppression d'un marquage routier longitudinal discontinue, de peinture, via fraiseuse à froid compacte, équipée d'une bande transporteuse pour la charge directe sur le camion des restes générés et le balayage postérieur de la surface fraisée avec une balayeuse mécanique, et chargement manuel dans le camion ou la benne.
Inclut: Implantation. Fraisage du revêtement. Balayage avec une balayeuse mécanique. Nettoyage des restes d'ouvrage. Chargement manuel des décombres dans le camion ou la benne.
Critère pour le métré: Longueur mesurée selon documentation graphique du Projet.
Critère pour le mémoire: On mesurera la longueur réellement exécutée selon les spécifications du Projet.

| Code | U | Désignation | Quantité | Prix | Montant |
|---|---|---|---|---|---|
| mq11fre010 | h | Fraiseuse à froid compacte, pour le remuement de couches de revêtement, de 155 kW, équipée d'une bande transporteuse, de 100 cm de largeur de fraisage et jusqu'à 30 cm de profondeur de fraisage. (matériel) | 0.001 | 110804.07 | 110.80 |
| mq11bar010 | h | Balayeuse remorquée avec moteur auxiliaire. (matériel) | 0.001 | 32777.47 | 32.78 |
| mq04dua020a | h | Dumper à décharge frontale de 1,5 t de charge utile. (matériel) | 0.001 | 2890.82 | 2.89 |
| mo087 | h | Ouvrier professionnel II/OP VRD espaces publics. (main-d'œuvre) | 0.003 | 1107.54 | 3.32 |
| % | % | Frais de chantier des unités d'ouvrage | 2 % | 149.79 | 3.00 |
|  |  | Coûts directs |  |  | 152.79 |
