# Redevance de déversement pour remise d'un bidon avec déchets dangereux à un gestionnaire autorisé

- Propriété du fichier: CYPE INGENIEROS, S.A.
- Format: FIEBDC-3/2002
- Zone géographique: Cameroun
- Devise: XAF
- Coûts indirects: 3.00 %
- Frais généraux: 13.00 %
- Bénéfice: 6.00 %
- TVA: 19.25 %

## D Gestion de déchets

### DD Dangereux

#### DDC Déversement de déchets dangereux

**DDC010** U Redevance de déversement pour remise d'un bidon avec déchets dangereux à un gestionnaire autorisé.
Redevance de déversement pour remise à un gestionnaire autorisé des déchets dangereux, d'un bidon de capacité 400 litres avec verre, plastique et bois contenant des substances dangereuses ou sont contaminés par celles-ci provenant de la construction ou de la démolition.
Critère d'évaluation économique: Le prix ne comprend ni le récipient ni le transport.
Critère pour le métré: Nombre d'unités prévues, selon documentation graphique du Projet.
Critère pour le mémoire: On mesurera le nombre d'unités réellement remises selon les spécifications du Projet.

| Code | U | Désignation | Quantité | Prix | Montant |
|---|---|---|---|---|---|
| mt08grg030cd | U | Redevance de déversement pour remise à un gestionnaire autorisé des déchets dangereux de bidon de capacité 400 litres, avec verre, plastique et bois contenant des substances dangereuses ou sont contaminés par celles-ci provenant de la construction ou de la démolition. (matériau) | 1.000 | 66800.65 | 66800.65 |
| % | % | Frais de chantier des unités d'ouvrage | 2 % | 66800.65 | 1336.01 |
|  |  | Coûts directs |  |  | 68136.66 |
