# Redevance de déversement pour remise d'un bidon avec déchets dangereux à un gestionnaire autorisé

- Propriété du fichier: CYPE INGENIEROS, S.A.
- Format: FIEBDC-3/2002
- Zone géographique: Cameroun
- Devise: XAF
- Coûts indirects: 3.00 %
- Frais généraux: 13.00 %
- Bénéfice: 6.00 %
- TVA: 19.25 %

## D Gestion de déchets

### DD Dangereux

#### DDC Déversement de déchets dangereux

**DDC010** U Redevance de déversement pour remise d'un bidon avec déchets dangereux à un gestionnaire autorisé.
Redevance de déversement pour remise à un gestionnaire autorisé des déchets dangereux, d'un bidon de capacité 60 litres avec déchets de peinture et de vernis contenant des dissolvants organiques ou autres substances dangereuses provenant de la construction ou de la démolition.
Critère d'évaluation économique: Le prix ne comprend ni le récipient ni le transport.
Critère pour le métré: Nombre d'unités prévues, selon documentation graphique du Projet.
Critère pour le mémoire: On mesurera le nombre d'unités réellement remises selon les spécifications du Projet.

| Code | U | Désignation | Quantité | Prix | Montant |
|---|---|---|---|---|---|
| mt08grg030ga | U | Redevance de déversement pour remise à un gestionnaire autorisé des déchets dangereux de bidon de capacité 60 litres, avec déchets de peinture et de vernis contenant des dissolvants organiques ou autres substances dangereuses provenant de la construction ou de la démolition. (matériau) | 1.000 | 53440.52 | 53440.52 |
| % | % | Frais de chantier des unités d'ouvrage | 2 % | 53440.52 | 1068.81 |
|  |  | Coûts directs |  |  | 54509.33 |
