# Trituration de déchets végétaux

- Propriété du fichier: CYPE INGENIEROS, S.A.
- Format: FIEBDC-3/2002
- Zone géographique: Cameroun
- Devise: XAF
- Coûts indirects: 3.00 %
- Frais généraux: 13.00 %
- Bénéfice: 6.00 %
- TVA: 19.25 %

## D Gestion de déchets

### DN Non dangereux

#### DND Trituration des déchets

**DND020** m³ Trituration de déchets végétaux.
Trituration sur le chantier de déchets végétaux, avec des moyens mécaniques, et chargement dans le camion.
Critère pour le métré: Volume théorique, estimé à partir du poids et de la densité apparente des différents matériaux qui composent les déchets, selon documentation graphique du Projet.
Critère pour le mémoire: On mesurera, y compris le foisonnement, le volume de déchets réellement traité selon les spécifications du Projet.

| Code | U | Désignation | Quantité | Prix | Montant |
|---|---|---|---|---|---|
| mq05rcd010b | h | Triturateur à marteaux pour déchets végétaux, avec capacité de traitement de 10 à 25 m³/h, avec tapis d'alimentation, transportable manuellement. (matériel) | 0.033 | 5810.19 | 191.74 |
| mo115 | h | Ouvrier jardinier. (main-d'œuvre) | 0.038 | 1092.56 | 41.52 |
| % | % | Frais de chantier des unités d'ouvrage | 2 % | 233.26 | 4.67 |
|  |  | Coûts directs |  |  | 237.93 |
