# Transplantation de végétation

- Propriété du fichier: CYPE INGENIEROS, S.A.
- Format: FIEBDC-3/2002
- Zone géographique: Cameroun
- Devise: XAF
- Coûts indirects: 3.00 %
- Frais généraux: 13.00 %
- Bénéfice: 6.00 %
- TVA: 19.25 %

## L Espaces verts

### LA Fourniture et plantation d'espèces

#### LAP Plantation et transplantation d'espèces

**LAP030** U Transplantation de végétation.
Transplantation de végétation de jusqu'à 30 cm de périmètre de tronc, située en entourage d'arbre, avec une pelleteuse.
Inclut: Taillage de racines. Élagage de branches. Transport au lieu de destination. Plantation. Coupe de racines.
Critère pour le métré: Nombre d'unités prévues, selon documentation graphique du Projet.
Critère pour le mémoire: On mesurera le nombre d'unités réellement transplantées selon les spécifications du Projet.

| Code | U | Désignation | Quantité | Prix | Montant |
|---|---|---|---|---|---|
| mq01ret020b | h | Rétro chargeuse sur pneus, de 70 kW. (matériel) | 1.375 | 20109.15 | 27650.08 |
| mq04cag010b | h | Camion grue jusqu'à 10 t de charge maximale. (matériel) | 0.220 | 30835.50 | 6783.81 |
| mo040 | h | Compagnon professionnel III/CP2 jardinier. (main-d'œuvre) | 0.776 | 1727.44 | 1340.49 |
| mo115 | h | Ouvrier jardinier. (main-d'œuvre) | 3.129 | 1065.70 | 3334.58 |
| mo086 | h | Ouvrier professionnel II/OP jardinier. (main-d'œuvre) | 3.129 | 1107.54 | 3465.49 |
| % | % | Frais de chantier des unités d'ouvrage | 2 % | 42574.45 | 851.49 |
|  |  | Coûts directs |  |  | 43425.94 |
