# Arbre à feuillage caduc

- Propriété du fichier: CYPE INGENIEROS, S.A.
- Format: FIEBDC-3/2002
- Zone géographique: Cameroun
- Devise: XAF
- Coûts indirects: 3.00 %
- Frais généraux: 13.00 %
- Bénéfice: 6.00 %
- TVA: 19.25 %

## L Espaces verts

### LA Fourniture et plantation d'espèces

#### LAS Fourniture des espèces

**LAS020** U Arbre à feuillage caduc.
Acacia (Robinia pseudoacacia 'Casque rouge') de 10 à 12 cm de diamètre de tronc; fourniture en container standard.
Inclut: Transport et déchargement au pied du trou de plantation.
Critère pour le métré: Nombre d'unités prévues, selon documentation graphique du Projet.
Critère pour le mémoire: On mesurera le nombre d'unités réellement fournies selon les spécifications du Projet.

| Code | U | Désignation | Quantité | Prix | Montant |
|---|---|---|---|---|---|
| mt48eac200i | U | Acacia (Robinia pseudoacacia 'Casque rouge') de 10 à 12 cm de diamètre de tronc; fourniture en container standard de 30 l. (matériau) | 1.000 | 40965.70 | 40965.70 |
| % | % | Frais de chantier des unités d'ouvrage | 2 % | 40965.70 | 819.31 |
|  |  | Coûts directs |  |  | 41785.01 |
