# Maille anti-herbe synthétique

- Propriété du fichier: CYPE INGENIEROS, S.A.
- Format: FIEBDC-3/2002
- Zone géographique: Cameroun
- Devise: XAF
- Coûts indirects: 3.00 %
- Frais généraux: 13.00 %
- Bénéfice: 6.00 %
- TVA: 19.25 %

## L Espaces verts

### LP Systèmes de protection et décoration

#### LPS Protections du sol

**LPS040** m² Maille anti-herbe synthétique.
Maille de polypropylène non tissé, de 150 mm/s de perméabilité à l'eau, exprimée comme indice de vitesse et 90 g/m² de masse surfacique, avec fonction anti-herbes, fixée au terrain en pente où sera réalisée la plantation, à raison de 3 plantes/m² avec ancrages en acier annelé en forme de U, de 8 mm de diamètre.
Critère d'évaluation économique: Le prix ne comprend pas la végétation.
Inclut: Préparation du terrain. Mise en place de la maille. Mise en place des piquets d'ancrage. Réalisation de coupes dans la maille.
Critère pour le métré: Surface mesurée en projection horizontale, selon documentation graphique du Projet.
Critère pour le mémoire: On mesurera, en projection horizontale, la surface réellement exécutée selon les spécifications du Projet.

| Code | U | Désignation | Quantité | Prix | Montant |
|---|---|---|---|---|---|
| mt48mal010c | m² | Maille de polypropylène non tissé, de 150 mm/s de perméabilité à l'eau, exprimée comme indice de vitesse, selon ISO 11058, et 90 g/m² de masse surfacique, avec fonction anti-herbes, perméable à l'air et aux nutriments, chimiquement inerte et stable, aux sols acides comme aux alcalins et avec résistance aux rayons UV. (matériau) | 1.100 | 350.49 | 385.54 |
| mt48mal025 | U | Ancrage en acier annelé en forme de U, de 8 mm de diamètre, pour fixation des filets et des mailles au terrain. (matériau) | 2.000 | 187.76 | 375.52 |
| mo040 | h | Compagnon professionnel III/CP2 jardinier. (main-d'œuvre) | 0.096 | 1727.44 | 165.83 |
| mo086 | h | Ouvrier professionnel II/OP jardinier. (main-d'œuvre) | 0.193 | 1107.54 | 213.76 |
| % | % | Frais de chantier des unités d'ouvrage | 2 % | 1140.65 | 22.81 |
|  |  | Coûts directs |  |  | 1163.46 |
