# Paroi naturelle

- Propriété du fichier: CYPE INGENIEROS, S.A.
- Format: FIEBDC-3/2002
- Zone géographique: Cameroun
- Devise: XAF
- Coûts indirects: 3.00 %
- Frais généraux: 13.00 %
- Bénéfice: 6.00 %
- TVA: 19.25 %

## L Espaces verts

### LS Séparations végétales

#### LSP Parois naturelles

**LSP010** m² Paroi naturelle.
Paroi de bruyère naturelle, grammage fin, 4 kg/m², tissée tous les 10 cm avec fil d'acier galvanisé de 1 mm de diamètre, occultation de 100%, fixée avec un fil de fer galvanisé sur un support existant.
Inclut: Mise en place de la paroi extérieure naturelle et fixation avec du fil de fer galvanisé.
Critère pour le métré: Surface mesurée selon documentation graphique du Projet.
Critère pour le mémoire: On mesurera la surface réellement exécutée selon les spécifications du Projet.

| Code | U | Désignation | Quantité | Prix | Montant |
|---|---|---|---|---|---|
| mt48cnj010f | m² | Bruyère naturelle, grammage fin, 4 kg/m², tissée tous les 10 cm avec fil d'acier galvanisé de 1 mm de diamètre, occultation de 100%, fourni en rouleaux de 180 cm de hauteur et 300 cm de longueur. (matériau) | 1.000 | 5716.48 | 5716.48 |
| mt08var050 | kg | Fil de fer galvanisé pour attacher, de 1,30 mm de diamètre. (matériau) | 0.100 | 1117.84 | 111.78 |
| mo040 | h | Compagnon professionnel III/CP2 jardinier. (main-d'œuvre) | 0.116 | 1848.62 | 214.44 |
| mo115 | h | Ouvrier jardinier. (main-d'œuvre) | 0.116 | 1140.41 | 132.29 |
| % | % | Frais de chantier des unités d'ouvrage | 2 % | 6174.99 | 123.50 |
|  |  | Coûts directs |  |  | 6298.49 |
