# Scarification du terrain

- Propriété du fichier: CYPE INGENIEROS, S.A.
- Format: FIEBDC-3/2002
- Zone géographique: Cameroun
- Devise: XAF
- Coûts indirects: 3.00 %
- Frais généraux: 13.00 %
- Bénéfice: 6.00 %
- TVA: 19.25 %

## L Espaces verts

### LT Préparation du terrain

#### LTS Travail du sol

**LTS030** m² Scarification du terrain.
Scarification profond du terrain compact, avec des moyens mécaniques, via tracteur agricole équipé de scarificateur, atteignant une profondeur allant de 10 à 15 cm.
Inclut: Scarification du terrain. Signalisation et protection du terrain.
Critère pour le métré: Surface mesurée en projection horizontale, selon documentation graphique du Projet.
Critère pour le mémoire: On mesurera, en projection horizontale, la surface réellement exécutée selon les spécifications du Projet.

| Code | U | Désignation | Quantité | Prix | Montant |
|---|---|---|---|---|---|
| mq09tra100 | h | Tracteur agricole, de 33 kW, équipé de scarificateur, de 1,8 m de largeur de travail. (matériel) | 0.022 | 19107.00 | 420.35 |
| mo040 | h | Compagnon professionnel III/CP2 jardinier. (main-d'œuvre) | 0.003 | 1727.44 | 5.18 |
| % | % | Frais de chantier des unités d'ouvrage | 2 % | 425.53 | 8.51 |
|  |  | Coûts directs |  |  | 434.04 |
