# Fraisage du terrain

- Propriété du fichier: CYPE INGENIEROS, S.A.
- Format: FIEBDC-3/2002
- Zone géographique: Cameroun
- Devise: XAF
- Coûts indirects: 3.00 %
- Frais généraux: 13.00 %
- Bénéfice: 6.00 %
- TVA: 19.25 %

## L Espaces verts

### LT Préparation du terrain

#### LTS Travail du sol

**LTS050** m² Fraisage du terrain.
Fraisage du terrain pierreux, avec des moyens mécaniques, via tracteur agricole équipé de rotovateur, en effectuant deux passages croisés, atteignant une profondeur jusqu'à 40 cm et l'émiettement complet des mottes.
Inclut: Fraisage du terrain. Signalisation et protection du terrain.
Critère pour le métré: Surface mesurée en projection horizontale, selon documentation graphique du Projet.
Critère pour le mémoire: On mesurera, en projection horizontale, la surface réellement exécutée selon les spécifications du Projet.

| Code | U | Désignation | Quantité | Prix | Montant |
|---|---|---|---|---|---|
| mq09tra010 | h | Tracteur agricole, de 37 kW, équipé de rotovateur. (matériel) | 0.008 | 21750.04 | 174.00 |
| mo040 | h | Compagnon professionnel III/CP2 jardinier. (main-d'œuvre) | 0.001 | 1727.44 | 1.73 |
| % | % | Frais de chantier des unités d'ouvrage | 2 % | 175.73 | 3.51 |
|  |  | Coûts directs |  |  | 179.24 |
