# Bac à sable

- Propriété du fichier: CYPE INGENIEROS, S.A.
- Format: FIEBDC-3/2002
- Zone géographique: Cameroun
- Devise: XAF
- Coûts indirects: 3.00 %
- Frais généraux: 13.00 %
- Bénéfice: 6.00 %
- TVA: 19.25 %

## M Mobilier urbain

### MA Aires de jeux pour enfants

#### MAJ Jeux pour enfants

**MAJ010** U Bac à sable.
Bac à sable de plaques en polyéthylène haute densité, de 1,50x1,50 m, pour enfant de 1 à 6 ans, avec zone d sécurité de 19,00 m² et 0,30 m de hauteur libre de chute. Mise en place: avec des chevilles chimiques, sur une surface de base. Comprend le sable pour remplissage intérieur du jeu pour enfants.
Critère d'évaluation économique: Le prix ne comprend pas la surface base.
Inclut: Implantation. Fixation du jeu pour enfants. Déversement du sable.
Critère pour le métré: Nombre d'unités prévues, selon documentation graphique du Projet.
Critère pour le mémoire: On mesurera le nombre d'unités réellement exécutées selon les spécifications du Projet.

| Code | U | Désignation | Quantité | Prix | Montant |
|---|---|---|---|---|---|
| mt50spl105b | U | Fixation composée d'une cheville chimique, d'une rondelle et d'une vis en acier. (matériau) | 8.000 | 4960.36 | 39682.88 |
| mt52jig010a | U | Bac à sable de plaques en polyéthylène haute densité, de 1,50x1,50 m, pour enfant de 1 à 6 ans, avec zone d sécurité de 19,00 m² et 0,30 m de hauteur libre de chute, avec éléments de fixation. Selon NF EN 1176-1. (matériau) | 1.000 | 931632.00 | 931632.00 |
| mt01arp021b | m³ | Sable de granulométrie comprise entre 0,2 et 2 mm, sans particules de boue ni d'argile, pour aires de jeux pour enfants, selon NF EN 1177. (matériau) | 0.338 | 25256.15 | 8536.58 |
| op00tal010 |  | Perceuse. | 1.000 | 0.00 | 0.00 |
| op00ato010 |  | Tournevis. | 1.000 | 0.00 | 0.00 |
| mo041 | h | Compagnon professionnel III/CP2 VRD espaces publics. (main-d'œuvre) | 1.878 | 1727.44 | 3244.13 |
| mo087 | h | Ouvrier professionnel II/OP VRD espaces publics. (main-d'œuvre) | 1.878 | 1107.54 | 2079.96 |
| % | % | Frais de chantier des unités d'ouvrage | 2 % | 985175.55 | 19703.51 |
|  |  | Coûts directs |  |  | 1004879.06 |
