# Conteneur à chargement arrière, en polyéthylène

- Propriété du fichier: CYPE INGENIEROS, S.A.
- Format: FIEBDC-3/2002
- Zone géographique: Cameroun
- Devise: XAF
- Coûts indirects: 3.00 %
- Frais généraux: 13.00 %
- Bénéfice: 6.00 %
- TVA: 19.25 %

## M Mobilier urbain

### MO Mobilier de propreté

#### MOC Conteneurs

**MOC010** U Conteneur à chargement arrière, en polyéthylène.
Conteneur à chargement arrière en polyéthylène haute densité pour ramassage sélectif d'organique, de 1045 l de capacité et 440 kg de charge maximale, de 1077x1370x1325 mm, couleur marron, pourvu de quatre roues de 200 mm de diamètre avec jantes en polypropylène et une couverture en caoutchouc massif sur axe électrozingué, anses auxiliaires, bandes réfléchissantes, pédale d'ouverture de couvercle et serrure.
Inclut: Décharge sur chantier. Montage.
Critère pour le métré: Nombre d'unités prévues, selon documentation graphique du Projet.
Critère pour le mémoire: On mesurera le nombre d'unités réellement exécutées selon les spécifications du Projet.

| Code | U | Désignation | Quantité | Prix | Montant |
|---|---|---|---|---|---|
| mt52muc010jhhN | U | Conteneur à chargement arrière en polyéthylène haute densité pour ramassage sélectif d'organique, de 1045 l de capacité et 440 kg de charge maximale, de 1077x1370x1325 mm, couleur marron, résistant aux rayons ultraviolets, aux intempéries, aux solutions acides et aux alcalins, aux champignons et aux bactéries et aux détergents, pourvu de quatre roues de 200 mm de diamètre avec jantes en polypropylène et une couverture en caoutchouc massif sur axe électrozingué, anses auxiliaires, bandes réfléchissantes, pédale d'ouverture de couvercle et serrure. Selon NF EN 840-2. (matériau) | 1.000 | 308717.27 | 308717.27 |
| mq04cag010a | h | Camion grue jusqu'à 6 t de charge maximale. (matériel) | 0.220 | 27228.85 | 5990.35 |
| mo087 | h | Ouvrier professionnel II/OP VRD espaces publics. (main-d'œuvre) | 0.250 | 1107.54 | 276.89 |
| % | % | Frais de chantier des unités d'ouvrage | 2 % | 314984.51 | 6299.69 |
|  |  | Coûts directs |  |  | 321284.20 |
