# Ensemble multisport

- Propriété du fichier: CYPE INGENIEROS, S.A.
- Format: FIEBDC-3/2002
- Zone géographique: Cameroun
- Devise: XAF
- Coûts indirects: 3.00 %
- Frais généraux: 13.00 %
- Bénéfice: 6.00 %
- TVA: 19.25 %

## M Mobilier urbain

### MQ Équipements sportifs

#### MQG Jeux sportifs

**MQG100** U Ensemble multisport.
Ensemble multisport composé des éléments suivants: BUT: antivandalisme, de 3 m de base et 2 m de hauteur, poteaux et barre transversale de section carrée de 80x80 mm en acier avec des supports en polyamide pour fixation du filet au but (non compris dans ce prix); PANIER: panneau antivandalisme en tôle galvanisée perforée, de 120x90 cm, arceau de tige massive placé à une hauteur de 3,05 m et filet de câble en acier plastifié, fixé à une base de béton BCN: CPJ-CEM II/A 32,5 - P - B 20 - 15/25 - E: 1 - NA - P 18-305.
Critère d'évaluation économique: Le prix comprend l'excavation.
Inclut: Implantation. Excavation avec des moyens manuels. Bétonnage de la base d'appui. Montage et fixation de l'équipement sportif. Contrôle de son bon fonctionnement.
Critère pour le métré: Nombre d'unités prévues, selon documentation graphique du Projet.
Critère pour le mémoire: On mesurera le nombre d'unités réellement exécutées selon les spécifications du Projet.

| Code | U | Désignation | Quantité | Prix | Montant |
|---|---|---|---|---|---|
| mt52dep310 | U | Ensemble multisport composé des éléments suivants: but antivandalisme, de 3 m de base et 2 m de hauteur, poteaux et barre transversale de section carrée de 80x80 mm en acier avec supports en polyamide pour fixation du filet au but (non compris dans ce prix); panier avec panneau antivandalisme en tôle galvanisée perforée, de 120x90 cm, arceau de tige massive placé à une hauteur de 3,05 m et filet de câble en acier plastifié. Comprend platines métalliques et vis de sécurité pour l'union entre le but et le panier. (matériau) | 1.000 | 1446570.42 | 1446570.42 |
| mt10hmf040qaeg | m³ | Béton non armé prêt à l'emploi BCN: CPJ-CEM II/A 32,5 - P - B 20 - 15/25 - E: 1 - NA - P 18-305. (matériau) | 0.650 | 68244.34 | 44358.82 |
| mo041 | h | Compagnon professionnel III/CP2 VRD espaces publics. (main-d'œuvre) | 3.755 | 1770.99 | 6650.07 |
| mo087 | h | Ouvrier professionnel II/OP VRD espaces publics. (main-d'œuvre) | 5.633 | 1135.46 | 6396.05 |
| mo011 | h | Compagnon professionnel III/CP2 monteur. (main-d'œuvre) | 3.755 | 1819.81 | 6833.39 |
| mo080 | h | Ouvrier professionnel II/OP monteur. (main-d'œuvre) | 5.633 | 1135.46 | 6396.05 |
| % | % | Frais de chantier des unités d'ouvrage | 2 % | 1517204.80 | 30344.10 |
|  |  | Coûts directs |  |  | 1547548.90 |
