# Jeu de filets pour buts de football

- Propriété du fichier: CYPE INGENIEROS, S.A.
- Format: FIEBDC-3/2002
- Zone géographique: Cameroun
- Devise: XAF
- Coûts indirects: 3.00 %
- Frais généraux: 13.00 %
- Bénéfice: 6.00 %
- TVA: 19.25 %

## M Mobilier urbain

### MQ Équipements sportifs

#### MQG Jeux sportifs

**MQG120** U Jeu de filets pour buts de football.
Jeu de deux filets pour buts de football 7 ou football 8, de cordes d'en nylon de 3 mm de diamètre.
Inclut: Implantation. Mise en place.
Critère pour le métré: Nombre d'unités prévues, selon documentation graphique du Projet.
Critère pour le mémoire: On mesurera le nombre d'unités réellement exécutées selon les spécifications du Projet.

| Code | U | Désignation | Quantité | Prix | Montant |
|---|---|---|---|---|---|
| mt52dep340e | U | Jeu de deux filets pour buts de football 7 ou football 8, de cordes d'en nylon de 3 mm de diamètre. (matériau) | 1.000 | 110620.09 | 110620.09 |
| mo011 | h | Compagnon professionnel III/CP2 monteur. (main-d'œuvre) | 0.376 | 1899.84 | 714.34 |
| mo080 | h | Ouvrier professionnel II/OP monteur. (main-d'œuvre) | 0.376 | 1185.16 | 445.62 |
| % | % | Frais de chantier des unités d'ouvrage | 2 % | 111780.05 | 2235.60 |
|  |  | Coûts directs |  |  | 114015.65 |
