# Essai ultrasonique sur pieux

- Propriété du fichier: CYPE INGENIEROS, S.A.
- Format: FIEBDC-3/2002
- Zone géographique: Cameroun
- Devise: XAF
- Coûts indirects: 3.00 %
- Frais généraux: 13.00 %
- Bénéfice: 6.00 %
- TVA: 19.25 %

## Q Contrôle de qualité et essais

### QI Fondations

#### QIP Pieux

**QIP020** U Essai ultrasonique sur pieux.
Essai ultrasonique à réaliser sur chantier, sur un pieu de plus de 150 cm de diamètre, pour la détermination de son intégrité structurale selon l'ASTM D6760.
Inclut: Déplacement sur chantier. Réalisation des essais. Rédaction d'un rapport des résultats des essais réalisés.
Critère pour le métré: Essai à réaliser, selon documentation du Plan de contrôle de qualité.

| Code | U | Désignation | Quantité | Prix | Montant |
|---|---|---|---|---|---|
| mt49pil020d | U | Essai ultrasonique pour vérifier l'intégrité structurale d'un pieu de plus de 150 cm de diamètre selon ASTM D6760, y compris instrumentation préalable avec cinq tubes en acier, dix diagraphies, le déplacement au site et le rapport des résultats. (matériau) | 1.000 | 536733.19 | 536733.19 |
| % | % | Frais de chantier des unités d'ouvrage | 2 % | 536733.19 | 10734.66 |
|  |  | Coûts directs |  |  | 547467.85 |
