# Garde-corps de sécurité pour protection d'un regard de visite ouvert, durant sa construction

- Propriété du fichier: CYPE INGENIEROS, S.A.
- Format: FIEBDC-3/2002
- Zone géographique: Cameroun
- Devise: XAF
- Coûts indirects: 3.00 %
- Frais généraux: 13.00 %
- Bénéfice: 6.00 %
- TVA: 19.25 %

## S Sécurité et santé

### SC Équipements de protection collective

#### SCA Délimitation et protection de regards et de puits ouverts

**SCA030** U Garde-corps de sécurité pour protection d'un regard de visite ouvert, durant sa construction.
Protection d'un vide ouvert de regard de visite pendant son processus de construction, avec garde-corps de sécurité, de 1 m de hauteur et formant un carré de 1,20x1,20 m, composée d'une main courante formée d'une planchette en bois de pin 15x5,2 cm, d'une lisse intermédiaire formée d'une planchette en bois de pin de 15x5,2 cm et d'une plinthe formée d'une planche en bois de pin de 20x7,2 cm, le tout fixé avec des clous en acier aux quatre montants en bois de pin de 7x7 cm placés aux coins et enfoncés dans le terrain. Amortissable en 4 utilisations.
Critère pour le métré: Nombre d'unités prévues, selon Plan général de coordination en matière de sécurité et de protection de la santé.
Critère pour le mémoire: On mesurera le nombre d'unités réellement mises en place selon spécifications d'Étude ou d'Étude Basique de Sécurité et Santé.

| Code | U | Désignation | Quantité | Prix | Montant |
|---|---|---|---|---|---|
| mt50spa050g | m³ | Petite planche en bois de pin, dimensions 15x5,2 cm. (matériau) | 0.016 | 369521.26 | 5912.34 |
| mt50spa050m | m³ | Grosse planche en bois de pin, dimensions 20x7,2 cm. (matériau) | 0.015 | 382047.41 | 5730.71 |
| mt50spa052a | m | Montant en bois de pin, de 7x7 cm. (matériau) | 1.000 | 2254.70 | 2254.70 |
| mt50spa101 | kg | Clous en acier. (matériau) | 0.168 | 1628.40 | 273.57 |
| mo119 | h | Compagnon professionnel III/CP2 Sécurité et Santé. (main-d'œuvre) | 0.188 | 1727.44 | 324.76 |
| mo120 | h | Ouvrier Sécurité et Santé. (main-d'œuvre) | 0.188 | 1065.70 | 200.35 |
| % | % | Frais de chantier des unités d'ouvrage | 2 % | 14696.43 | 293.93 |
|  |  | Coûts directs |  |  | 14990.36 |
