# Garde-corps de sécurité pour la protection des bords de l'excavation

- Propriété du fichier: CYPE INGENIEROS, S.A.
- Format: FIEBDC-3/2002
- Zone géographique: Cameroun
- Devise: XAF
- Coûts indirects: 3.00 %
- Frais généraux: 13.00 %
- Bénéfice: 6.00 %
- TVA: 19.25 %

## S Sécurité et santé

### SC Équipements de protection collective

#### SCB Délimitation et protection des bords d'excavation

**SCB050** m Garde-corps de sécurité pour la protection des bords de l'excavation.
Protection des personnes aux bords de l'excavation avec un garde-corps de sécurité de 1 m de hauteur, constitué de barre horizontale supérieure à haute adhérence en acier Fe E 500 de 16 mm de diamètre, de barre horizontale intermédiaire à haute adhérence en acier Fe E 500 de 16 mm de diamètre et d'une plinthe de petite planche en bois de pin de 15x5,2 cm, le tout fixé avec des brides de nylon et du fil de fer aux montants de barre à haute adhérence en acier Fe E 500 de 20 mm de diamètre, enfoncés dans le terrain tous les 1,00 m. Comprend les bouchons en PVC, type champignon, pour la protection des extrémités des armatures. Les barres étant amortissables en 3 utilisations, le bois en 4 utilisations et les bouchons protecteurs en 15 utilisations.
Critère pour le métré: Longueur mesurée selon Plan général de coordination en matière de sécurité et de protection de la santé.
Critère pour le mémoire: La longueur mesurée sera celle réellement montée selon spécifications d'Étude ou d'Étude Basique de Sécurité et Santé.

| Code | U | Désignation | Quantité | Prix | Montant |
|---|---|---|---|---|---|
| mt07aco055e | kg | Barres en acier haute adhérence, Fe E 500, de divers diamètres. (matériau) | 2.869 | 769.72 | 2208.33 |
| mt50spr046 | U | Bride en nylon, de 4,8x200 mm. (matériau) | 2.520 | 33.82 | 85.23 |
| mt50spr045 | U | Bouchon protecteur en PVC, type champignon, de couleur rouge, pour la protection des extrémités des armatures. (matériau) | 0.084 | 100.20 | 8.42 |
| mt50spa050g | m³ | Petite planche en bois de pin, dimensions 15x5,2 cm. (matériau) | 0.002 | 369521.26 | 739.04 |
| mt08var050 | kg | Fil de fer galvanisé pour attacher, de 1,30 mm de diamètre. (matériau) | 0.050 | 1111.80 | 55.59 |
| mo119 | h | Compagnon professionnel III/CP2 Sécurité et Santé. (main-d'œuvre) | 0.250 | 1727.44 | 431.86 |
| mo120 | h | Ouvrier Sécurité et Santé. (main-d'œuvre) | 0.250 | 1065.70 | 266.43 |
| % | % | Frais de chantier des unités d'ouvrage | 2 % | 3794.90 | 75.90 |
|  |  | Coûts directs |  |  | 3870.80 |
