# Protection de talus avec un film de polyéthylène et une maille à triple torsion ancrée au terrain

- Propriété du fichier: CYPE INGENIEROS, S.A.
- Format: FIEBDC-3/2002
- Zone géographique: Cameroun
- Devise: XAF
- Coûts indirects: 3.00 %
- Frais généraux: 13.00 %
- Bénéfice: 6.00 %
- TVA: 19.25 %

## S Sécurité et santé

### SC Équipements de protection collective

#### SCD Protection des talus

**SCD020** m² Protection de talus avec un film de polyéthylène et une maille à triple torsion ancrée au terrain.
Protection d'un talus face à l'éboulement de la couche superficielle du terrain, constituée d'un film de polyéthylène haute densité de 2 mm d'épaisseur, maille à triple torsion, hexagonale, 8x10-18, en fil de fer galvanisé de 3,40 mm de diamètre et ancrages au terrain constitués de barres à haute adhérence en acier Fe E 500. Comprend les câbles en acier entre les ancrages, pour la fixation de la maille à triple torsion.
Critère pour le métré: Surface mesurée selon Plan général de coordination en matière de sécurité et de protection de la santé.
Critère pour le mémoire: La surface mesurée sera celle réellement montée selon spécifications d'Étude ou d'Étude Basique de Sécurité et Santé.

| Code | U | Désignation | Quantité | Prix | Montant |
|---|---|---|---|---|---|
| mt50spr055a | m² | Membrane en polyéthylène haute densité, de 2 mm d'épaisseur, résistante aux intempéries. (matériau) | 1.200 | 3389.95 | 4067.94 |
| mt07ame510o | m² | Maille à triple torsion, hexagonale, 8x10-18, en fil de fer galvanisé de 3,4 mm de diamètre, pour protection des talus. (matériau) | 1.000 | 2863.67 | 2863.67 |
| mt07aco055e | kg | Barres en acier haute adhérence, Fe E 500, de divers diamètres. (matériau) | 0.600 | 769.72 | 461.83 |
| mt50spr100b | m | Câble en acier de 2 mm de diamètre, pour la fixation de maille à triple torsion. (matériau) | 1.700 | 1394.66 | 2370.92 |
| mq07cce010a | h | Camion avec nacelle élévatrice à bras articulé de 16 m de hauteur maximale de travail et 260 kg de charge maximale. (matériel) | 0.154 | 10451.03 | 1609.46 |
| mo120 | h | Ouvrier Sécurité et Santé. (main-d'œuvre) | 0.350 | 1065.70 | 373.00 |
| % | % | Frais de chantier des unités d'ouvrage | 2 % | 11746.82 | 234.94 |
|  |  | Coûts directs |  |  | 11981.76 |
