# Filet vertical de protection d'une trémie d'escalier en construction

- Propriété du fichier: CYPE INGENIEROS, S.A.
- Format: FIEBDC-3/2002
- Zone géographique: Cameroun
- Devise: XAF
- Coûts indirects: 3.00 %
- Frais généraux: 13.00 %
- Bénéfice: 6.00 %
- TVA: 19.25 %

## S Sécurité et santé

### SC Équipements de protection collective

#### SCE Protection des escaliers

**SCE020** m² Filet vertical de protection d'une trémie d'escalier en construction.
Protection d'une trémie d'escalier en construction à l'aide d'un filet vertical de protection, en polyamide de haute ténacité, de 4 mm de diamètre, fixé au bord de la paillasse via petites planches en bois de pin de 15x5,2 cm, amortissables en 4 utilisations. Comprend les clous en acier pour la fixation du bois à la paillasse d'escalier.
Critère pour le métré: Surface mesurée selon Plan général de coordination en matière de sécurité et de protection de la santé.
Critère pour le mémoire: La surface mesurée sera celle réellement montée selon spécifications d'Étude ou d'Étude Basique de Sécurité et Santé.

| Code | U | Désignation | Quantité | Prix | Montant |
|---|---|---|---|---|---|
| mt50spr015 | m² | Filet vertical de protection, en polyamide de haute ténacité, de couleur blanche. Corde de filet de calibre 4 mm. Configuration du filet en losange. (matériau) | 1.200 | 1628.40 | 1954.08 |
| mt50spa050g | m³ | Petite planche en bois de pin, dimensions 15x5,2 cm. (matériau) | 0.001 | 369521.26 | 369.52 |
| mt50spa101 | kg | Clous en acier. (matériau) | 0.020 | 1628.40 | 32.57 |
| mo119 | h | Compagnon professionnel III/CP2 Sécurité et Santé. (main-d'œuvre) | 0.438 | 1727.44 | 756.62 |
| mo120 | h | Ouvrier Sécurité et Santé. (main-d'œuvre) | 0.626 | 1065.70 | 667.13 |
| % | % | Frais de chantier des unités d'ouvrage | 2 % | 3779.92 | 75.60 |
|  |  | Coûts directs |  |  | 3855.52 |
